# Émetteur électrique pour système de chauffage par plafond chauffant, avec faux plafond continu

- Propriété du fichier: CYPE Ingenieros S.A.
- Format: FIEBDC-3/2016
- Logiciel: Générateur de prix de la construction. CYPE Ingenieros, S.A.
- Date: 12/04/2022
- Zone géographique: Cameroun
- Devise: XAF
- Coûts indirects: 3 %
- Frais généraux: 13 %
- Bénéfice: 6 %
- TVA: 19.25 %

## T Équipements techniques

### TC ECS et chauffage

#### TCL Électricité

**TCL050** U Émetteur électrique pour système de chauffage par plafond chauffant, avec faux plafond continu.
Panneau rayonnant électrique avec isolation en fibre de verre de 12 mm d'épaisseur, pour système de chauffage par plafond chauffant, avec faux plafond continu, puissance 78 W (175 W/m²), dimensions 540x1170 mm, avec génération de radiation infrarouge par film radiant et alimentation monophasée à 230 V. Totalement monté, connecté et testé.
Inclut: Appui de l'émetteur sur les supports du faux plafond. Connexion électrique.
Critère pour le métré: Nombre d'unités prévues, selon documentation graphique du Projet.
Critère pour le mémoire: On mesurera le nombre d'unités réellement exécutées selon les spécifications du Projet.

| Code | U | Désignation | Quantité | Prix | Montant |
|---|---|---|---|---|---|
| mt38ilo100hf | U | Panneau rayonnant électrique avec isolation en fibre de verre de 12 mm d'épaisseur, pour système de chauffage par plafond chauffant, avec faux plafond continu, puissance 78 W (175 W/m²), dimensions 540x1170 mm, avec génération de radiation infrarouge par film radiant et alimentation monophasée à 230 V. (matériau) | 1 | 55204.7 | 55204.700 |
| mo004 | h | Compagnon professionnel III/CP2 chauffagiste. (main-d'œuvre) | 0.102 | 1329.97 | 135.657 |
| mo103 | h | Ouvrier professionnel II/OP chauffagiste. (main-d'œuvre) | 0.051 | 827.59 | 42.207 |
| % | % | Frais de chantier des unités d'ouvrage | 2 % | 55382.564 | 1107.651 |
|  |  | Coûts directs |  |  | 56490.215 |
