# Démontage d'un luminaire intérieur situé à moins de 3 m de hauteur

- Propriété du fichier: CYPE INGENIEROS, S.A.
- Format: FIEBDC-3/2002
- Zone géographique: Cameroun
- Devise: XAF
- Coûts indirects: 3.00 %
- Frais généraux: 13.00 %
- Bénéfice: 6.00 %
- TVA: 19.25 %

**TED020** U Démontage d'un luminaire intérieur situé à moins de 3 m de hauteur, encastré avec des moyens manuels et récupération, entassement et montage du matériau au même emplacement, l'ordre d'exécution du processus étant inverse à celui de son installation, sans détériorer les éléments constructifs auxquels il peut être fixé, et chargement manuel dans le camion ou la benne.
Démontage d'un luminaire intérieur situé à moins de 3 m de hauteur, encastré avec des moyens manuels et récupération, entassement et montage du matériau au même emplacement, l'ordre d'exécution du processus étant inverse à celui de son installation, sans détériorer les éléments constructifs auxquels il peut être fixé, et chargement manuel dans le camion ou la benne.
Inclut: Démontage de l'élément. Classement et étiquetage. Stockage des matériaux à réutiliser. Repositionnement et connexion de l'élément. Retrait et entassement des restes de travaux. Nettoyage des restes d'ouvrage. Chargement manuel des restes de travaux dans le camion ou la benne. Montage, connexion et contrôle de son bon fonctionnement.
Critère de métré de projet: Nombre d'unités prévues, selon documentation graphique du Projet.
Critère de mesure de l'ouvrage: On mesurera le nombre d'unités réellement démontées et montées selon les spécifications du Projet.

| Code | U | Désignation | Quantité | Prix | Montant |
|---|---|---|---|---|---|
| mo003 | h | Compagnon professionnel III/CP2 électricien. (main-d'œuvre) | 0.172 | 1078.04 | 185.42 |
| mo102 | h | Ouvrier professionnel II/OP électricien. (main-d'œuvre) | 0.172 | 666.37 | 114.62 |
| % | % | Frais de chantier des unités d'ouvrage | 2 % | 300.04 | 6.00 |
|  |  | Coûts directs |  |  | 306.04 |
