# Luminaire circulaire de plafond Downlight

- Propriété du fichier: CYPE Ingenieros S.A.
- Format: FIEBDC-3/2016
- Logiciel: Générateur de prix de la construction. CYPE Ingenieros, S.A.
- Date: 02/07/2021
- Zone géographique: Cameroun
- Devise: XAF
- Coûts indirects: 3 %
- Frais généraux: 13 %
- Bénéfice: 6 %
- TVA: 19.25 %

## T Équipements techniques

### TE Éclairage

#### TEI Équipements intérieurs

**TEI050** U Luminaire circulaire de plafond Downlight, de 250 mm de diamètre, pour 2 lampes fluorescentes TC-DEL de 32 W; avec cadre extérieur et corps intérieur d'aluminium injecté, finition laquée, de couleur blanche; réflecteur en aluminium de haute pureté et ballast électronique; protection IP20 et isolation classe F. Installation encastrée. Comprend les lampes.

| Code | U | Désignation | Quantité | Prix | Montant |
|---|---|---|---|---|---|
| mt34lam030je | U | Luminaire circulaire de plafond Downlight, de 250 mm de diamètre, pour 2 lampes fluorescentes TC-DEL de 32 W; avec cadre extérieur et corps intérieur d'aluminium injecté, finition laquée, de couleur blanche; réflecteur en aluminium de haute pureté et ballast électronique; protection IP20 et isolation classe F. (matériau) | 1 | 90447.8 | 90447.800 |
| mt34tuf020r | U | Lampe fluorescente compacte TC-DEL de 32 W. (matériau) | 2 | 6911.92 | 13823.840 |
| mo003 | h | Compagnon professionnel III/CP2 électricien. (main-d'œuvre) | 0.493 | 1103.42 | 543.986 |
| mo102 | h | Ouvrier professionnel II/OP électricien. (main-d'œuvre) | 0.493 | 685.79 | 338.094 |
| % | % | Frais de chantier des unités d'ouvrage | 2 % | 105153.720 | 2103.074 |
|  |  | Coûts directs |  |  | 107256.794 |

## Ressources

**mt34lam030je** U Luminaire circulaire de plafond Downlight
Données techniques: Coût énergétique 637.313 MJ; Émission de CO2 16.961 kg
Déchets:
- emballage: re150101 Emballages en papier et en carton. (composant de déchet); quantité 0.136 kg; Code CED 15 01 01; Masse de l'élément 1 kg; Volume 0.001333 m3
- emballage: re170203 Plastique. (composant de déchet); quantité 0.068 kg; Code CED 17 02 03; Masse de l'élément 1 kg; Volume 0.001667 m3
