# Luminaire suspendu type Downlight

- Propriété du fichier: CYPE Ingenieros S.A.
- Format: FIEBDC-3/2016
- Logiciel: Générateur de prix de la construction. CYPE Ingenieros, S.A.
- Date: 12/08/2022
- Zone géographique: Cameroun
- Devise: XAF
- Coûts indirects: 3 %
- Frais généraux: 13 %
- Bénéfice: 6 %
- TVA: 19.25 %

## T Équipements techniques

### TE Éclairage

#### TEI Équipements intérieurs

**TEI090** U Luminaire suspendu type Downlight.
Luminaire suspendu type Downlight, de 320 mm de diamètre et 452 mm de hauteur, pour lampe aux halogénures métalliques ellipsoïdale HIE de 150 W, modèle Miniyes 1x150W HIE Reflector Cristal Semi-opal "LAMP", avec corps en aluminium extrudé de couleur RAL 9006 avec équipement d'allumage magnétique et ailettes de refroidissement; protection IP20; réflecteur métallisé, finition mate; diffuseur de verre semi-transparent; système de suspension par câble en acier de 3x0,75 mm de diamètre et 4 m de longueur maximum. Comprend les lampes.
Inclut: Implantation. Montage, connexion et contrôle de son bon fonctionnement.
Critère pour le métré: Nombre d'unités prévues, selon documentation graphique du Projet.
Critère pour le mémoire: On mesurera le nombre d'unités réellement exécutées selon les spécifications du Projet.

| Code | U | Désignation | Quantité | Prix | Montant |
|---|---|---|---|---|---|
| mt34lam050Ecw | U | Luminaire suspendu type Downlight, de 320 mm de diamètre et 452 mm de hauteur, pour lampe aux halogénures métalliques ellipsoïdale HIE de 150 W, modèle Miniyes 1x150W HIE Reflector Cristal Semi-opal "LAMP", avec corps en aluminium extrudé de couleur RAL 9006 avec équipement d'allumage magnétique et ailettes de refroidissement; protection IP20; réflecteur métallisé, finition mate; diffuseur de verre semi-transparent; système de suspension par câble en acier de 3x0,75 mm de diamètre et 4 m de longueur maximum. (matériau) | 1 | 167860 | 167860.000 |
| mt34lhb010i | U | Lampe aux halogénures métalliques ellipsoïdale HIE, de 150 W. (matériau) | 1 | 66011.1 | 66011.100 |
| mo003 | h | Compagnon professionnel III/CP2 électricien. (main-d'œuvre) | 0.245 | 1356.83 | 332.423 |
| mo102 | h | Ouvrier professionnel II/OP électricien. (main-d'œuvre) | 0.245 | 844.31 | 206.856 |
| % | % | Frais de chantier des unités d'ouvrage | 2 % | 234410.379 | 4688.208 |
|  |  | Coûts directs |  |  | 239098.587 |

## Ressources

**mt34lam050Ecw** U Luminaire suspendu type Downlight
Données techniques: Coût énergétique 651.198 MJ; Émission de CO2 47.738 kg
Déchets:
- emballage: re150101 Emballages en papier et en carton. (composant de déchet); quantité 0.18 kg; Code CED 15 01 01; Masse de l'élément 1 kg; Volume 0.001333 m3
- emballage: re170203 Plastique. (composant de déchet); quantité 0.09 kg; Code CED 17 02 03; Masse de l'élément 1 kg; Volume 0.001667 m3
