# Luminaire de plafond Downlight, de 210x210x202 mm, pour 1 lampe aux halogénures métalliques HIT-CE de 35 W, rendement 72%

- Propriété du fichier: CYPE INGENIEROS, S.A.
- Format: FIEBDC-3/2002
- Zone géographique: Cameroun
- Coûts indirects: 3.00 %
- Frais généraux: 13.00 %
- Bénéfice: 6.00 %
- TVA: 19.25 %

**TEI030** U Luminaire de plafond Downlight, de 210x210x202 mm, pour 1 lampe aux halogénures métalliques HIT-CE de 35 W, rendement 72%.
Fourniture et installation de luminaire de plafond Downlight, de 210x210x202 mm, pour 1 lampe aux halogénures métalliques HIT-CE de 35 W, rendement 72%; cadre extérieur d'aluminium injecté; corps intérieur en tôle d'acier, thermo-émaillé, couleur blanc mat; réflecteur en aluminium finition semi-mate; protection IP 20 et isolation classe F. Comprend les lampes.
Inclut: Implantation. Montage, connexion et contrôle de son bon fonctionnement.
Critère de métré de projet: Nombre d'unités prévues, selon documentation graphique du Projet.
Critère de mesure de l'ouvrage: On mesurera le nombre d'unités réellement exécutées selon les spécifications du Projet.

| Code | U | Désignation | Quantité | Prix | Montant |
|---|---|---|---|---|---|
| mt34ode460a | U | Luminaire de plafond Downlight, de 210x210x202 mm, pour 1 lampe aux halogénures métalliques HIT-CE de 35 W, rendement 72%, cadre extérieur d'aluminium injecté; corps intérieur en tôle d'acier, thermo-émaillé, couleur blanc mat; réflecteur en aluminium finition semi-mate; protection IP 20 et isolation classe F. (matériau) | 1.000 | 305.37 | 305.37 |
| mt34lhb010a | U | Lampe aux halogénures métalliques de 35 W. (matériau) | 1.000 | 80.07 | 80.07 |
| mo003 | h | Compagnon professionnel III/CP2 électricien. (main-d'œuvre) | 0.182 | 1.76 | 0.32 |
| mo102 | h | Ouvrier professionnel II/OP électricien. (main-d'œuvre) | 0.182 | 1.08 | 0.20 |
| % | % | Coûts directs complémentaires | 2 % | 385.96 | 7.72 |
|  |  | Coûts directs |  |  | 393.68 |
