# Clapet antipollution de laiton, avec filet de 1 1/2"

- Propriété du fichier: CYPE INGENIEROS, S.A.
- Format: FIEBDC-3/2002
- Zone géographique: Cameroun
- Devise: XAF
- Coûts indirects: 3.00 %
- Frais généraux: 13.00 %
- Bénéfice: 6.00 %
- TVA: 19.25 %

**TPA020** U Clapet antipollution de laiton, avec filet de 1 1/2".
Clapet antipollution de laiton, avec tamis en acier inoxydable avec perforations de 0,5 mm de diamètre, avec filet de 1 1/2", pour une pression maximale de travail de 16 bar et une température maximale de 110°C. Totalement monté, connecté et testé.
Inclut: Implantation. Mise en place et fixation du filtre à la tuyauterie. Connexion.
Critère de métré de projet: Nombre d'unités prévues, selon documentation graphique du Projet.
Critère de mesure de l'ouvrage: On mesurera le nombre d'unités réellement exécutées selon les spécifications du Projet.

| Code | U | Désignation | Quantité | Prix | Montant |
|---|---|---|---|---|---|
| mt37www060g | U | Clapet antipollution de laiton, avec tamis en acier inoxydable avec perforations de 0,5 mm de diamètre, avec filet de 1 1/2", pour une pression maximale de travail de 16 bar et une température maximale de 110°C. (matériau) | 1.000 | 20527.76 | 20527.76 |
| mt37www010 | U | Produits complémentaires pour installations de plomberie. (matériau) | 1.000 | 1119.99 | 1119.99 |
| mo008 | h | Compagnon professionnel III/CP2 plombier. (main-d'œuvre) | 0.185 | 1078.04 | 199.44 |
| mo107 | h | Ouvrier professionnel II/OP plombier. (main-d'œuvre) | 0.185 | 666.37 | 123.28 |
| % | % | Frais de chantier des unités d'ouvrage | 2 % | 21970.47 | 439.41 |
|  |  | Coûts directs |  |  | 22409.88 |
