# Visière contre la pluie en acier galvanisé, pour conduit de 315 mm de diamètre, avec maille de protection contre l'entrée de feuilles et d'oiseaux

- Propriété du fichier: CYPE Ingenieros S.A.
- Format: FIEBDC-3/2016
- Logiciel: Générateur de prix de la construction. CYPE Ingenieros, S.A.
- Date: 02/07/2021
- Zone géographique: Cameroun
- Devise: XAF
- Coûts indirects: 3 %
- Frais généraux: 13 %
- Bénéfice: 6 %
- TVA: 19.25 %

## T Équipements techniques

### TV Climatisation et ventilation

#### TVA Distribution d'air

**TVA470** U Visière contre la pluie en acier galvanisé, pour conduit de 315 mm de diamètre, avec maille de protection contre l'entrée de feuilles et d'oiseaux.

| Code | U | Désignation | Quantité | Prix | Montant |
|---|---|---|---|---|---|
| mt42svs500gg | U | Visière contre la pluie en acier galvanisé, pour conduit de 315 mm de diamètre, avec maille de protection contre l'entrée de feuilles et d'oiseaux. (matériau) | 1 | 40972.3 | 40972.300 |
| mo005 | h | Compagnon professionnel III/CP2 installateur de climatisation. (main-d'œuvre) | 0.124 | 1103.42 | 136.824 |
| mo104 | h | Ouvrier professionnel II/OP installateur de climatisation. (main-d'œuvre) | 0.124 | 685.79 | 85.038 |
| % | % | Frais de chantier des unités d'ouvrage | 2 % | 41194.162 | 823.883 |
|  |  | Coûts directs |  |  | 42018.045 |

## Ressources

**mt42svs500gg** U Visière contre la pluie en acier galvanisé
Données techniques: Coût énergétique 4.202 MJ; Émission de CO2 0.286 kg
Déchets:
- emballage: re150101 Emballages en papier et en carton. (composant de déchet); quantité 0.101 kg; Code CED 15 01 01; Masse de l'élément 1 kg; Volume 0.001333 m3
- emballage: re170203 Plastique. (composant de déchet); quantité 0.051 kg; Code CED 17 02 03; Masse de l'élément 1 kg; Volume 0.001667 m3
