# Rideau d'air, pour système VRV-IV, pour gaz R-410A

- Propriété du fichier: CYPE Ingenieros S.A.
- Format: FIEBDC-3/2016
- Logiciel: Générateur de prix de la construction. CYPE Ingenieros, S.A.
- Date: 04/04/2024
- Zone géographique: Cameroun
- Devise: XAF
- Coûts indirects: 3 %
- Frais généraux: 13 %
- Bénéfice: 6 %
- TVA: 19.25 %

## T Équipements techniques

### TV Climatisation et ventilation

#### TVK Système Daikin à débit de réfrigérant variable

**TVK150** U Rideau d'air, pour système VRV-IV, pour gaz R-410A.
Rideau d'air pour système VRV-IV (Volume de Réfrigérant Variable), pour gaz R-410A, alimentation monophasée (230V/50Hz) indépendant, pour porte de hauteur entre 2 et 2,3 m et de largeur 1 m, à accrocher, modèle CYVS100DK80-F "DAIKIN", puissance calorifique 7,4 kW, pression sonore à faible vitesse 34 dBA, débit d'air 1164 m³/h, de 270x1000x590 mm, poids 56 kg, détendeur électronique, pompe de drainage, bloc de terminaux F1-F2 pour câble de 2 rangées de transmission et contrôle (bus D-III Net) à unité extérieur, technologie de rectificateur de flux (distribution optimisée à lames) pour garantir l'impulsion d'air en régime laminaire, couleur blanche RAL 9010. Régulation: contrôle à distance multifonction, modèle Madoka BRC1H52W.
Critère d'évaluation économique: Le prix ne comprend ni la canalisation ni le câblage électrique d'alimentation.
Inclut: Implantation. Mise en place et fixation. Connexion aux lignes frigorifiques. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42dai300aaa | U | Rideau d'air pour système VRV-IV (Volume de Réfrigérant Variable), pour gaz R-410A, alimentation monophasée (230V/50Hz) indépendant, pour porte de hauteur entre 2 et 2,3 m et de largeur 1 m, à accrocher, modèle CYVS100DK80-F "DAIKIN", puissance calorifique 7,4 kW, pression sonore à faible vitesse 34 dBA, débit d'air 1164 m³/h, de 270x1000x590 mm, poids 56 kg, détendeur électronique, pompe de drainage, bloc de terminaux F1-F2 pour câble de 2 rangées de transmission et contrôle (bus D-III Net) à unité extérieur, technologie de rectificateur de flux (distribution optimisée à lames) pour garantir l'impulsion d'air en régime laminaire, couleur blanche RAL 9010. (matériau) | 1 | 4206926.43 | 4206926.430 |
| mt42dai508a | U | Contrôle à distance multifonction, modèle Madoka BRC1H52W "DAIKIN", couleur blanche, avec programmation hebdomadaire, possibilité de sélectionner le mode standard ou le mode simplifié pour les hôtels, fonction marche/arrêt, changement de mode de fonctionnement, limitation de la température de consigne, sélection de la vitesse du ventilateur et fonctions avancées à l'aide de l'App pour smartphone avec connectivité Bluetooth Low Energy (BLE). (matériau) | 1 | 177949.33 | 177949.330 |
| mt35aia090aa | m | Tube rigide en PVC, branchable, courbable à chaud, de couleur noire, de 16 mm de diamètre nominal, pour climatisation fixe en surface. Résistance à la compression 1250 N, résistance à l'impact 2 joules, température de travail -5°C jusqu'à 60°C, avec degré de protection IP547 selon NF EN 60529, propriétés électriques: isolant, non propagateur de la flamme. Selon NF EN 61386-1 et NF EN 61386-22. Comprend les colliers, les éléments de fixation et les accessoires (courbes, manchons, tés, coudes et courbes flexibles). (matériau) | 3 | 1048.88 | 3146.640 |
| mt42dai900 | m | Câble bus à 2 fils, de 0,5 mm² de section par fil (matériau) | 3 | 681.15 | 2043.450 |
| mo005 | h | Compagnon professionnel III/CP2 installateur de climatisation. (main-d'œuvre) | 1.221 | 1775.06 | 2167.348 |
| mo104 | h | Ouvrier professionnel II/OP installateur de climatisation. (main-d'œuvre) | 1.221 | 1105.43 | 1349.730 |
| % | % | Frais de chantier des unités d'ouvrage | 2 % | 4393582.928 | 87871.659 |
|  |  | Coûts directs |  |  | 4481454.587 |

Déchets:
- pose: mt35aia090aa; facteur de déchet 0.0275
- pose: mt42dai900 Câble bus à 2 fils, de 0,5 mm² de section par fil; facteur de déchet 0.0165111

## Ressources

**mt42dai300aaa** U Rideau d'air pour système VRV-IV (Volume de Réfrigérant Variable)
Données techniques: Coût énergétique 2508.084 MJ; Émission de CO2 144.523 kg
Déchets:
- emballage: re150101 Emballages en papier et en carton. (composant de déchet); quantité 2.615 kg; Code CED 15 01 01; Masse de l'élément 1 kg; Volume 0.001333 m3
- emballage: re170201 Bois. (composant de déchet); quantité 0.66 kg; Code CED 17 02 01; Masse de l'élément 1 kg; Volume 0.000909 m3

**mt35aia090aa** m Tube rigide en PVC
Données techniques: Coût énergétique 11.626 MJ; Émission de CO2 0.577 kg; Code CED 17 02 03; Masse de l'élément 0.12 kg; Volume 0.0002 m3

**mt42dai900** m Câble bus à 2 fils, de 0,5 mm² de section par fil
Données techniques: Coût énergétique 1.694 MJ; Émission de CO2 0.087 kg; Code CED 17 04 11; Masse de l'élément 0.045 kg; Volume 0.00003 m3
Déchets:
- emballage: re150101 Emballages en papier et en carton; quantité 0.065 kg
