# Générateur d'air chaud avec échangeur de chaleur à gaz

- Propriété du fichier: CYPE Ingenieros S.A.
- Format: FIEBDC-3/2016
- Logiciel: Générateur de prix de la construction. CYPE Ingenieros, S.A.
- Date: 02/07/2021
- Zone géographique: Cameroun
- Devise: XAF
- Coûts indirects: 3 %
- Frais généraux: 13 %
- Bénéfice: 6 %
- TVA: 19.25 %

## T Équipements techniques

### TV Climatisation et ventilation

#### TVP PAC et roof-top

**TVP250** U Générateur d'air chaud avec échangeur de chaleur à gaz, pour installation dans le sol, intérieure, puissance calorifique nominale 41,2 kW, rendement nominal 90,3%, puissance calorifique nominale utile 37,2 kW, débit d'air nominal 2850 m³/h, dimensions 968x500x1395 mm, alimentation électrique monophasée à 230 V, poids 142 kg.
Générateur d'air chaud avec échangeur de chaleur à gaz, pour installation dans le sol, intérieure, puissance calorifique nominale 41,2 kW, rendement nominal 90,3%, puissance calorifique nominale utile 37,2 kW, débit d'air nominal 2850 m³/h, dimensions 968x500x1395 mm, alimentation électrique monophasée à 230 V, poids 142 kg, avec chambre de combustion en acier avec visière de contrôle de flamme, brûleur à gaz, échangeur de chaleur à faisceau de tubes, ventilateur centrifuge, équipement électronique de commande, de contrôle et de sécurité, carcasse en tôle d'acier peinte, avec isolation thermique, porte d'inspection, panneaux à accès démontables et filtre d'air. Ne comprend pas le conduit pour l'évacuation des produits de la combustion. Totalement monté, connecté et mis en marche par l'entreprise installatrice pour le contrôle de son bon fonctionnement.

| Code | U | Désignation | Quantité | Prix |
|---|---|---|---|---|
| mt42tnc060e | U | Générateur d'air chaud avec échangeur de chaleur à gaz, pour installation dans le sol, intérieure, puissance calorifique nominale 41,2 kW, rendement nominal 90,3%, puissance calorifique nominale utile 37,2 kW, débit d'air nominal 2850 m³/h, dimensions 968x500x1395 mm, alimentation électrique monophasée à 230 V, poids 142 kg, avec chambre de combustion en acier avec visière de contrôle de flamme, brûleur à gaz, échangeur de chaleur à faisceau de tubes, ventilateur centrifuge, équipement électronique de commande, de contrôle et de sécurité, carcasse en tôle d'acier peinte, avec isolation thermique, porte d'inspection, panneaux à accès démontables et filtre d'air. (matériau) | 1 |  |
| mo005 | h | Compagnon professionnel III/CP2 installateur de climatisation. (main-d'œuvre) | 1.397 | 1103.42 |
| mo104 | h | Ouvrier professionnel II/OP installateur de climatisation. (main-d'œuvre) | 1.397 | 685.79 |
| % | % | Frais de chantier des unités d'ouvrage | 2 % |  |
