# Grille de soufflage

- Propriété du fichier: CYPE INGENIEROS, S.A.
- Format: FIEBDC-3/2002
- Zone géographique: Cameroun
- Devise: XAF
- Coûts indirects: 3.00 %
- Frais généraux: 13.00 %
- Bénéfice: 6.00 %
- TVA: 19.25 %

## T Équipements techniques

### TV Climatisation et ventilation

#### TVA Distribution d'air

**TVA200** U Grille de soufflage.
Grille de soufflage d'aluminium extrudé, avec double déflexion avec lames mobiles horizontales avants et verticales arrières, avec registre de régulation du débit actionnable manuellement par levier, de 400x100 mm, anodisé couleur argent, gamme AirQ, RTHV040010AKRT "AIRZONE", fixation avec clips, montée dans paroi. Comprend les accessoires de montage et les éléments de fixation.
Inclut: Implantation. Montage et fixation de la grille.
Critère pour le métré: Nombre d'unités prévues, selon documentation graphique du Projet.
Critère pour le mémoire: On mesurera le nombre d'unités réellement exécutées selon les spécifications du Projet.

| Code | U | Désignation | Quantité | Prix | Montant |
|---|---|---|---|---|---|
| mt42air010ee | U | Grille de soufflage d'aluminium extrudé, avec double déflexion avec lames mobiles horizontales avants et verticales arrières, avec registre de régulation du débit actionnable manuellement par levier, de 400x100 mm, anodisé couleur argent, gamme AirQ, RTHV040010AKRT "AIRZONE", fixation avec clips. (matériau) | 1.000 | 31502.99 | 31502.99 |
| mt42air500bh | U | Montant de tôle galvanisée pour formation d'un tableau de montage de grilles, longueur 400 mm, L400AG "AIRZONE". (matériau) | 2.000 | 2554.30 | 5108.60 |
| mt42air500bb | U | Montant de tôle galvanisée pour formation d'un tableau de montage de grilles, longueur 100 mm, L100AG "AIRZONE". (matériau) | 2.000 | 1702.86 | 3405.72 |
| mo005 | h | Compagnon professionnel III/CP2 installateur de climatisation. (main-d'œuvre) | 0.216 | 1775.06 | 383.41 |
| mo104 | h | Ouvrier professionnel II/OP installateur de climatisation. (main-d'œuvre) | 0.216 | 1105.43 | 238.77 |
| % | % | Frais de chantier des unités d'ouvrage | 2 % | 40639.49 | 812.79 |
|  |  | Coûts directs |  |  | 41452.28 |
