# Démolition d'un coffre

- Propriété du fichier: CYPE INGENIEROS, S.A.
- Format: FIEBDC-3/2002
- Zone géographique: Cameroun
- Devise: XAF
- Coûts indirects: 3.00 %
- Frais généraux: 13.00 %
- Bénéfice: 6.00 %
- TVA: 19.25 %

## A VRD et aménagements extérieurs

### AA Assainissement

#### AAD Démolition

**AAD070** U Démolition d'un coffre.
Démolition d'un coffre préfabriquée en béton, de jusqu'à 200 l de capacité, avec des moyens manuels, sans détériorer les conductions qui sont connectées avec le coffre, et chargement manuel dans le camion ou la benne.
Critère d'évaluation économique: Le prix comprend la récupération des couvercles, des grilles ou des éléments analogues et l'obturation des conduites connectées à l'élément.
Inclut: Récupération des couvercles, des grilles ou des éléments analogues. Démolition de l'élément. Obturation des conduites connectées à l'élément. Fragmentation des décombres en pièces maniables. Retrait et stockage des décombres. Nettoyage des restes d'ouvrage. Chargement manuel des décombres dans le camion ou la benne.
Critère pour le métré: Nombre d'unités prévues, selon documentation graphique du Projet.
Critère pour le mémoire: On mesurera le nombre d'unités réellement démolies selon les spécifications du Projet.

| Code | U | Désignation | Quantité | Prix | Montant |
|---|---|---|---|---|---|
| mo113 | h | Ouvrier d'exécution I/OE1 construction. (main-d'œuvre) | 2.299 | 1065.70 | 2450.04 |
| % | % | Frais de chantier des unités d'ouvrage | 2 % | 2450.04 | 49.00 |
|  |  | Coûts directs |  |  | 2499.04 |
