# Gazon en rouleau

- Propriété du fichier: CYPE INGENIEROS, S.A.
- Format: FIEBDC-3/2002
- Zone géographique: Cameroun
- Devise: XAF
- Coûts indirects: 3.00 %
- Frais généraux: 13.00 %
- Bénéfice: 6.00 %
- TVA: 19.25 %

## A VRD et aménagements extérieurs

### AV Espaces verts et mobilier urbain

#### AVG Gazons et pelouses

**AVG010** m² Gazon en rouleau.
Gazon en rouleau.
Inclut: Préparation du terrain au tracteur et compostage du fond. Mise en place du gazon en rouleau. Premier arrosage.
Critère pour le métré: Surface mesurée en projection horizontale, selon documentation graphique du Projet.
Critère pour le mémoire: On mesurera, en projection horizontale, la surface réellement exécutée selon les spécifications du Projet.

| Code | U | Désignation | Quantité | Prix | Montant |
|---|---|---|---|---|---|
| mt48tis020 | m² | Gazon en rouleau. (matériau) | 1.050 | 2853.61 | 2996.29 |
| mt48tie030a | m³ | Terre végétale criblée, fournie en vrac. (matériau) | 0.100 | 13260.89 | 1326.09 |
| mt48tie040 | kg | Terreau propre criblé. (matériau) | 4.000 | 19.30 | 77.20 |
| mt48tif020a | kg | Engrais pour pré-semailles de pelouse. (matériau) | 0.100 | 805.73 | 80.57 |
| mt08aaa010a | m³ | Eau. (matériau) | 0.200 | 1094.14 | 218.83 |
| mq09rod010 | h | Rouleau léger. (matériel) | 0.050 | 1897.66 | 94.88 |
| mq09mot010 | h | Motoculteur 60/80 cm. (matériel) | 0.050 | 1463.91 | 73.20 |
| mo040 | h | Compagnon professionnel III/CP2 jardinier. (main-d'œuvre) | 0.228 | 1770.99 | 403.79 |
| mo115 | h | Ouvrier jardinier. (main-d'œuvre) | 0.284 | 1092.56 | 310.29 |
| % | % | Frais de chantier des unités d'ouvrage | 2 % | 5581.14 | 111.62 |
|  |  | Coûts directs |  |  | 5692.76 |
