# Peinture à la chaux sur parement extérieur

- Propriété du fichier: CYPE INGENIEROS, S.A.
- Format: FIEBDC-3/2002
- Zone géographique: Cameroun
- Devise: XAF
- Coûts indirects: 3.00 %
- Frais généraux: 13.00 %
- Bénéfice: 6.00 %
- TVA: 19.25 %

## E Enveloppe et finition extérieure

### EP Peintures

#### EPH Peintures à la chaux

**EPH010** m² Peinture à la chaux sur parement extérieur.
Application manuelle de deux couches de peinture à la chaux, couleur blanche, la première couche diluée avec 30 à 40% d'eau et la suivante diluée avec 30% d'eau ou non diluée, (rendement: 0,25 l/m² chaque couche); application préalable d'une couche d'impression granuleuse translucide, sur parement extérieur de mortier de chaux ou de mortier bâtard de chaux.
Critère d'évaluation économique: Le prix comprend la protection des éléments du contour qui pourraient être affectés pendant les travaux et la résolution des points singuliers.
Inclut: Préparation, nettoyage et ponçage préalable du support. Humectage préalable de la surface support. Application d'une couche de fond. Application de deux couches de finition.
Critère pour le métré: Surface mesurée selon documentation graphique du Projet, avec le même critère que le support de base.
Critère pour le mémoire: On mesurera la surface réellement exécutée selon les spécifications du Projet, avec le même critère que le support de base.

| Code | U | Désignation | Quantité | Prix | Montant |
|---|---|---|---|---|---|
| mt27pci010a | l | Impression granuleuse, translucide, pour améliorer l'adhérence des peintures ou des revêtements à la chaux sur des surfaces difficiles. (matériau) | 0.150 | 5558.23 | 833.73 |
| mt27pir200a | l | Peinture à la chaux écologique pour extérieur, à base de chaux grasse complètement éteinte et reposée, terres colorantes, carbonate calcique micronisé et additifs spéciaux, couleur blanche, finition mate, texture lisse, antimoisissure, très perméable à la vapeur d'eau, résistante à la contamination urbaine, aux rayons UV et aux gaz de la combustion; à appliquer à la brosse, au rouleau ou au pistolet. (matériau) | 0.500 | 14079.88 | 7039.94 |
| op00tal020 |  | Malaxeur électrique. | 1.000 | 0.00 | 0.00 |
| mo038 | h | Compagnon professionnel III/CP2 peintre. (main-d'œuvre) | 0.176 | 1727.44 | 304.03 |
| mo076 | h | Ouvrier professionnel II/OP peintre. (main-d'œuvre) | 0.176 | 1107.54 | 194.93 |
| % | % | Frais de chantier des unités d'ouvrage | 2 % | 8372.63 | 167.45 |
|  |  | Coûts directs |  |  | 8540.08 |
