# Ouverture d'une baie dans la couche extérieure d'une façade, en maçonnerie revêtue

- Propriété du fichier: CYPE INGENIEROS, S.A.
- Format: FIEBDC-3/2002
- Zone géographique: Cameroun
- Devise: XAF
- Coûts indirects: 3.00 %
- Frais généraux: 13.00 %
- Bénéfice: 6.00 %
- TVA: 19.25 %

## E Enveloppe et finition extérieure

### ER Façades lourdes

#### ERD Démolition

**ERD040** m² Ouverture d'une baie dans la couche extérieure d'une façade, en maçonnerie revêtue.
Ouverture d'une baie pour mise en place postérieure de la menuiserie, dans la couche extérieure d'un mur de façade, en maçonnerie revêtue, constituée de bloc de béton de 35 cm d'épaisseur, avec marteau piqueur, sans affecter la stabilité de la couche ou des éléments constructifs contigus, et chargement manuel dans le camion ou la benne.
Critère d'évaluation économique: Le prix comprend la découpe préalable du contour de l'ouverture et la démolition du revêtement, mais il ne comprend ni le montage et le démontage de l'étai de la baie ni la mise en place de linteaux.
Inclut: Implantation de l'ouverture dans le parement. Découpe préalable du contour de l'ouverture. Démolition de la maçonnerie et de ses revêtements. Fragmentation des décombres en pièces maniables. Retrait et stockage des décombres. Nettoyage des restes d'ouvrage. Chargement manuel des décombres dans le camion ou la benne.
Critère pour le métré: Surface mesurée selon documentation graphique du Projet.
Critère pour le mémoire: On mesurera la surface réellement démolie selon les spécifications du Projet.

| Code | U | Désignation | Quantité | Prix | Montant |
|---|---|---|---|---|---|
| mq05mai030 | h | Marteau pneumatique. (matériel) | 0.185 | 2203.13 | 407.58 |
| mq05pdm110 | h | Compresseur portable diesel moyenne pression 10 m³/min. (matériel) | 0.185 | 3736.69 | 691.29 |
| op00amo010 |  | Rectifieuse ou scie radiale. | 1.000 | 0.00 | 0.00 |
| mo112 | h | Ouvrier d'exécution I/OE2 construction. (main-d'œuvre) | 0.210 | 1083.13 | 227.46 |
| mo113 | h | Ouvrier d'exécution I/OE1 construction. (main-d'œuvre) | 0.227 | 1065.70 | 241.91 |
| % | % | Frais de chantier des unités d'ouvrage | 2 % | 1568.24 | 31.36 |
|  |  | Coûts directs |  |  | 1599.60 |
