# Couche séparatrice en toiture terrasse: géotextile non tissé

- Propriété du fichier: CYPE INGENIEROS, S.A.
- Format: FIEBDC-3/2002
- Zone géographique: Cameroun
- Devise: XAF
- Coûts indirects: 3.00 %
- Frais généraux: 13.00 %
- Bénéfice: 6.00 %
- TVA: 19.25 %

## E Enveloppe et finition extérieure

### ET Couvertures de toitures terrasses

#### ETG Couches séparatrices

**ETG010** m² Couche séparatrice en toiture terrasse: géotextile non tissé.
Couche séparatrice en toiture terrasse: géotextile non tissé composé de fibres de polyester unies par aiguilletage, avec une résistance à la traction longitudinale de 1,22 kN/m, une résistance à la traction transversale de 1,44 kN/m, une ouverture de cône à l'essai de perforation dynamique selon NF EN ISO 13433 inférieure à 45 mm, résistance CBR au poinçonnement 0,3 kN et une masse surfacique de 120 g/m². Mise en place: avec des recouvrements, directement sous la couche de renfort de mortier.
Inclut: Mise en place de la couche séparatrice.
Critère pour le métré: Surface mesurée selon documentation graphique du Projet.
Critère pour le mémoire: On mesurera la surface réellement exécutée selon les spécifications du Projet, y compris les bords et les recouvrements.

| Code | U | Désignation | Quantité | Prix | Montant |
|---|---|---|---|---|---|
| mt14gso020aaa | m² | Géotextile non tissé composé de fibres de polyester unies par aiguilletage, avec une résistance à la traction longitudinale de 1,22 kN/m, une résistance à la traction transversale de 1,44 kN/m, une ouverture de cône à l'essai de perforation dynamique selon NF EN ISO 13433 inférieure à 45 mm, résistance CBR au poinçonnement 0,3 kN et une masse surfacique de 120 g/m². (matériau) | 1.100 | 421.20 | 463.32 |
| mo029 | h | Compagnon professionnel III/CP2 poseur de membranes d'étanchéité. (main-d'œuvre) | 0.023 | 1727.44 | 39.73 |
| mo067 | h | Ouvrier professionnel II/OP poseur de membranes d'étanchéité. (main-d'œuvre) | 0.046 | 1107.54 | 50.95 |
| % | % | Frais de chantier des unités d'ouvrage | 2 % | 554.00 | 11.08 |
|  |  | Coûts directs |  |  | 565.08 |
