# Joint de dilatation en toiture terrasse chaude, inaccessible. Imperméabilisation avec des membranes de polyoléfines

- Propriété du fichier: CYPE INGENIEROS, S.A.
- Format: FIEBDC-3/2002
- Zone géographique: Cameroun
- Devise: XAF
- Coûts indirects: 3.00 %
- Frais généraux: 13.00 %
- Bénéfice: 6.00 %
- TVA: 19.25 %

## E Enveloppe et finition extérieure

### ET Couvertures de toitures terrasses

#### ETI Points singuliers

**ETI240** m Joint de dilatation en toiture terrasse chaude, inaccessible. Imperméabilisation avec des membranes de polyoléfines.
Joint de dilatation en toiture terrasse chaude, inaccessible, végétalisée, type inversée, avec nappe drainante. Imperméabilisation: bande de renfort pour membrane d'étanchéité souple type EVAC, de 380 mm de largeur, composée d'une double feuille de polyoléfine thermoplastique avec acétate de vinyle éthylène, avec les deux faces revêtues de fibres de polyester non tissées, de 0,8 mm d'épaisseur et 625 g/m², fixée au support avec du mortier-colle amélioré C2 E, en formant un pli sans adhérer dans la zone du joint; fond de joints pour scellement dans des cordons en polyéthylène expansé, de 20 mm de diamètre; et bande de finalisation pour membrane d'étanchéité souple type EVAC, de 380 mm de largeur, composée d'une double feuille de polyoléfine thermoplastique avec acétate de vinyle éthylène, avec les deux faces revêtues de fibres de polyester non tissées, de 0,8 mm d'épaisseur et 625 g/m² fixée à l'imperméabilisation de la toiture, avec du mortier-colle amélioré C2 E, en formant un pli sans adhérer dans la zone du joint, sur le cordon de remplissage.
Inclut: Nettoyage et préparation de la surface. Mise en place de la bande de renfort avec un mortier-colle. Mise en place du cordon de remplissage à l'intérieur du joint. Mise en place de la bande de finalisation avec un mortier-colle.
Critère pour le métré: Longueur mesurée en projection horizontale, selon documentation graphique du Projet.
Critère pour le mémoire: On mesurera, en projection horizontale, la longueur réellement exécutée selon les spécifications du Projet.

| Code | U | Désignation | Quantité | Prix | Montant |
|---|---|---|---|---|---|
| mt09mcr250a | kg | Mortier-colle amélioré, C2 E, avec temps ouvert allongé, selon NF EN 12004, pour la fixation de géomembranes, composé de ciments spéciaux, granulats sélectionnés et résines synthétiques. (matériau) | 2.400 | 507.84 | 1218.82 |
| mt15rev040cg | m | Bande de renfort pour membrane d'étanchéité souple type EVAC, de 380 mm de largeur, composée d'une double feuille de polyoléfine thermoplastique avec acétate de vinyle éthylène, avec les deux faces revêtues de fibres de polyester non tissées, de 0,8 mm d'épaisseur et 625 g/m², fournie en rouleaux de 30 m de longueur. (matériau) | 2.100 | 6532.78 | 13718.84 |
| mt15sja030bb | m | Fond de joints pour scellement dans des cordons en polyéthylène expansé, de 20 mm de diamètre, pour limiter la profondeur du joint de dilatation. (matériau) | 1.050 | 208.29 | 218.70 |
| mo029 | h | Compagnon professionnel III/CP2 poseur de membranes d'étanchéité. (main-d'œuvre) | 0.114 | 1727.44 | 196.93 |
| mo067 | h | Ouvrier professionnel II/OP poseur de membranes d'étanchéité. (main-d'œuvre) | 0.114 | 1107.54 | 126.26 |
| % | % | Frais de chantier des unités d'ouvrage | 2 % | 15479.55 | 309.59 |
|  |  | Coûts directs |  |  | 15789.14 |
