# Profilé pour la pose de paroi vitrée en verre trempé

- Propriété du fichier: CYPE INGENIEROS, S.A.
- Format: FIEBDC-3/2002
- Zone géographique: Cameroun
- Devise: XAF
- Coûts indirects: 3.00 %
- Frais généraux: 13.00 %
- Bénéfice: 6.00 %
- TVA: 19.25 %

## E Enveloppe et finition extérieure

### EV Vitrages

#### EVT Trempés

**EVT040** m Profilé pour la pose de paroi vitrée en verre trempé.
Profilé en acier inoxydable AISI 304, de 25x11x25 mm, pour la pose de paroi vitrée de 8 mm d'épaisseur, fixé au parement support avec des vis.
Inclut: Implantation. Fixation du profilé.
Critère pour le métré: Longueur mesurée selon documentation graphique du Projet.
Critère pour le mémoire: On mesurera la longueur réellement exécutée selon les spécifications du Projet.

| Code | U | Désignation | Quantité | Prix | Montant |
|---|---|---|---|---|---|
| mt21vts010r | m | Profilé en acier inoxydable AISI 304, de 25x11x25 mm, pour la pose de paroi vitrée de 8 mm d'épaisseur, y compris les vis. (matériau) | 1.050 | 14742.12 | 15479.23 |
| mo018 | h | Compagnon professionnel III/CP2 menuisier PVC et métal. (main-d'œuvre) | 0.114 | 1750.08 | 199.51 |
| mo059 | h | Ouvrier professionnel II/OP menuisier PVC et métal. (main-d'œuvre) | 0.114 | 1109.65 | 126.50 |
| % | % | Frais de chantier des unités d'ouvrage | 2 % | 15805.24 | 316.10 |
|  |  | Coûts directs |  |  | 16121.34 |
