# Cloison mobile acoustique

- Propriété du fichier: CYPE INGENIEROS, S.A.
- Format: FIEBDC-3/2002
- Zone géographique: Cameroun
- Devise: XAF
- Coûts indirects: 3.00 %
- Frais généraux: 13.00 %
- Bénéfice: 6.00 %
- TVA: 19.25 %

## F Aménagements et finitions

### FC Cloisons

#### FCB Cloisons amovibles

**FCB070** m² Cloison mobile acoustique.
Cloison mobile acoustique, à suspension simple, composé de modules pleins indépendants assemblés entre eux, de jusqu'à 3500 mm de hauteur et entre 800 et 1200 mm de largeur maximale, avec un système coulissant avec rail supérieur, sans guide inférieur, constitués de: panneaux extérieurs de panneau en fibres de bois et résines synthétiques de densité moyenne (MDF), hydrofuge, finition laquée, sur les deux faces, couleur à choisir, de 16 mm d'épaisseur et isolation intérieure avec panneau semi-rigide en laine minérale, de 50 mm d'épaisseur, densité 40 kg/m³, Euroclasse B-s2, d0 de réaction au feu, selon NF EN 13501-1; et par une structure interne double constituée d'un châssis autoportant en aluminium anodisé, de 70 mm d'épaisseur, comme support de mécanismes intérieurs et de guides de roulement, et d'un châssis périmétrique télescopique en aluminium, comme support de joints acoustiques verticaux avec bandes magnétiques. Comprend les portes présentes dans le panneau; le mécanisme avec guides supérieurs; glissement à l'aide de poulies à quatre roulements polymériques axiaux; le guide d'aluminium laqué suspendu au plancher; le support à la paroi; les ferrures; le frein et le butoir, les boulons de 80 mm en acier inoxydable et les poignées en acier inoxydable, placées de chaque côté. Totalement montée et terminée conformément aux plans du projet.
Inclut: Implantation et marquage des points de fixation. Aplomb, nivèlement et fixation des profilés qui forment le système coulissant. Mise en place et fixation des modules.
Critère pour le métré: Surface mesurée selon documentation graphique du Projet.
Critère pour le mémoire: On mesurera la surface réellement exécutée selon les spécifications du Projet.

| Code | U | Désignation | Quantité | Prix | Montant |
|---|---|---|---|---|---|
| mt22tma010a | m² | Cloison mobile acoustique, à suspension simple, composé de modules pleins indépendants assemblés entre eux, de jusqu'à 3500 mm de hauteur et entre 800 et 1200 mm de largeur maximale, avec un système coulissant avec rail supérieur, sans guide inférieur, constitués de: panneaux extérieurs de panneau en fibres de bois et résines synthétiques de densité moyenne (MDF), hydrofuge, finition laquée, sur les deux faces, couleur à choisir, de 16 mm d'épaisseur et isolation intérieure avec panneau semi-rigide en laine minérale, de 50 mm d'épaisseur, densité 40 kg/m³, Euroclasse B-s2, d0 de réaction au feu, selon NF EN 13501-1; et par une structure interne double constituée d'un châssis autoportant en aluminium anodisé, de 70 mm d'épaisseur, comme support de mécanismes intérieurs et de guides de roulement, et d'un châssis périmétrique télescopique en aluminium, comme support de joints acoustiques verticaux avec bandes magnétiques. (matériau) | 1.000 | 396969.40 | 396969.40 |
| mo011 | h | Compagnon professionnel III/CP2 monteur. (main-d'œuvre) | 0.569 | 1819.81 | 1035.47 |
| mo080 | h | Ouvrier professionnel II/OP monteur. (main-d'œuvre) | 0.569 | 1135.46 | 646.08 |
| % | % | Frais de chantier des unités d'ouvrage | 2 % | 398650.95 | 7973.02 |
|  |  | Coûts directs |  |  | 406623.97 |
