# Imperméabilisation sous revêtement dans les locaux humides, avec du mortier

- Propriété du fichier: CYPE INGENIEROS, S.A.
- Format: FIEBDC-3/2002
- Zone géographique: Cameroun
- Devise: XAF
- Coûts indirects: 3.00 %
- Frais généraux: 13.00 %
- Bénéfice: 6.00 %
- TVA: 19.25 %

## F Aménagements et finitions

### FH Étanchéité

#### FHH Locaux humides

**FHH030** m² Imperméabilisation sous revêtement dans les locaux humides, avec du mortier.
Imperméabilisation sous revêtement céramique ou en pierre, sur les parements verticaux et horizontaux de locaux humides, avec du mortier imperméabilisant semi-flexible monocomposant, couleur blanche, à base de ciment blanc à haute résistance, granulats sélectionnés, additifs spéciaux et résines, résistance à la pression hydrostatique positive de 3 bar et à la pression hydrostatique négative de 1 bar, appliqué à la brosse en deux couches ou plus sur le support humidifié, de 2 mm d'épaisseur moyenne.
Critère d'évaluation économique: Le prix ne comprend pas le revêtement.
Inclut: Gâchage avec un malaxeur électrique. Extension d'une première couche sur le support humidifié. Séchage. Humidification de la première couche et extension d'une seconde couche avec la même consistance que la première. Révisions et nettoyage final.
Critère pour le métré: Surface mesurée selon documentation graphique du Projet.
Critère pour le mémoire: On mesurera la surface réellement exécutée selon les spécifications du Projet.

| Code | U | Désignation | Quantité | Prix | Montant |
|---|---|---|---|---|---|
| mt15igp005b | kg | Mortier imperméabilisant semi-flexible monocomposant, couleur blanche, à base de ciment blanc à haute résistance, granulats sélectionnés, additifs spéciaux et résines, résistance à la pression hydrostatique positive de 3 bar et à la pression hydrostatique négative de 1 bar, selon NF EN 1504-2. (matériau) | 4.000 | 1384.97 | 5539.88 |
| mo032 | h | Compagnon professionnel III/CP2 poseur de produits imperméabilisants. (main-d'œuvre) | 0.114 | 1770.99 | 201.89 |
| mo070 | h | Ouvrier professionnel II/OP poseur de produits imperméabilisants. (main-d'œuvre) | 0.057 | 1135.46 | 64.72 |
| % | % | Frais de chantier des unités d'ouvrage | 2 % | 5806.49 | 116.13 |
|  |  | Coûts directs |  |  | 5922.62 |
