# Plancher technique accessible

- Propriété du fichier: CYPE INGENIEROS, S.A.
- Format: FIEBDC-3/2002
- Zone géographique: Cameroun
- Devise: XAF
- Coûts indirects: 3.00 %
- Frais généraux: 13.00 %
- Bénéfice: 6.00 %
- TVA: 19.25 %

## F Aménagements et finitions

### FS Revêtements de sols

#### FSQ Planchers techniques

**FSQ010** m² Plancher technique accessible.
Plancher technique accessible, constitué de panneaux encapsulés de 600x600 mm, avec noyau de panneau aggloméré en bois de haute densité, 650 kg/m³, et 30 mm d'épaisseur, avec tôle d'acier dans la face inférieure et dans la face supérieure, rivé en périmétrie, avec finition périmétrique du bord en PVC de 18 mm, en protégeant l'arête vive du revêtement; appuyés sur des plots réglables pour hauteurs de 350 à 500 mm, en acier zingué avec tête avec joint antivibratoire, fixés au support avec de la colle et étayés entre eux par une structure supplémentaire de traverses; fabriqué selon NF EN 12825 avec une charge limite de classe 2 supérieur à 6 kN, coefficient de sécurité 2, flèche 2,5 mm (A), tolérance dimensionnelle classe 2 et protection contre le feu Euroclasse Bfl-s1 de réaction au feu, selon NF EN 13501-1 préparé pour recevoir le revêtement flexible de finition, non compris dans ce prix. Comprend l'implantation, la fixation des plots à la surface support avec collage et nivellement de ceux-ci avec un écrou. Totalement monté, avec tous les éléments nécessaires pour son installation.
Inclut: Implantation des axes des plots et marquage des niveaux. Mise en place, nivellement et fixation des plots. Mise en place des panneaux.
Critère pour le métré: Surface utile, mesurée selon documentation graphique du Projet, en déduisant les ouvertures de surface supérieure à 1 m². Le métré par casses et découpes n'a pas été augmenté, puisque 5% de pièces de plus ont été considérées dans la décomposition.
Critère pour le mémoire: On mesurera la surface réellement exécutée selon les spécifications du Projet, en déduisant les ouvertures de surface supérieure à 1 m².

| Code | U | Désignation | Quantité | Prix | Montant |
|---|---|---|---|---|---|
| mt12pmm010l | m² | Plancher technique accessible, constitué de panneaux encapsulés de 600x600 mm, avec noyau de panneau aggloméré en bois de haute densité, 650 kg/m³, et 30 mm d'épaisseur, avec tôle d'acier dans la face inférieure et dans la face supérieure, rivé en périmétrie, avec finition périmétrique du bord en PVC de 18 mm, en protégeant l'arête vive du revêtement; appuyés sur des plots réglables pour hauteurs de 350 à 500 mm, en acier zingué avec tête avec joint antivibratoire, fixés au support avec de la colle et étayés entre eux par une structure supplémentaire de traverses; classement 2/2/A/2, selon NF EN 12825 et Euroclasse Bfl-s1 de réaction au feu, selon NF EN 13501-1. (matériau) | 1.000 | 52363.08 | 52363.08 |
| op00ato010 |  | Tournevis. | 1.000 | 0.00 | 0.00 |
| op00tal010 |  | Perceuse. | 1.000 | 0.00 | 0.00 |
| op00sie010 |  | Scie sauteuse. | 1.000 | 0.00 | 0.00 |
| op00tro010 |  | Scie à tronçonner. | 1.000 | 0.00 | 0.00 |
| mo011 | h | Compagnon professionnel III/CP2 monteur. (main-d'œuvre) | 0.341 | 1775.06 | 605.30 |
| mo080 | h | Ouvrier professionnel II/OP monteur. (main-d'œuvre) | 0.341 | 1107.54 | 377.67 |
| % | % | Frais de chantier des unités d'ouvrage | 2 % | 53346.05 | 1066.92 |
|  |  | Coûts directs |  |  | 54412.97 |
