# Plancher technique accessible

- Propriété du fichier: CYPE INGENIEROS, S.A.
- Format: FIEBDC-3/2002
- Zone géographique: Cameroun
- Devise: XAF
- Coûts indirects: 3.00 %
- Frais généraux: 13.00 %
- Bénéfice: 6.00 %
- TVA: 19.25 %

## F Aménagements et finitions

### FS Revêtements de sols

#### FSQ Planchers techniques

**FSQ010** m² Plancher technique accessible.
Plancher technique accessible, constitué de panneaux de 600x600 mm, avec noyau de panneau aggloméré en bois de haute densité, 650 kg/m³, et 30 mm d'épaisseur, avec tôle d'acier dans la face inférieure, avec finition périmétrique du bord en PVC de 18 mm, en protégeant l'arête vive du revêtement; appuyés sur des plots réglables pour hauteurs de 150 à 245 mm, en acier zingué avec tête avec joint antivibratoire, fixés au support avec de la colle; fabriqué selon NF EN 12825 avec une charge limite de classe 4 supérieur à 9 kN, coefficient de sécurité 2, flèche 2,5 mm (A), tolérance dimensionnelle classe 2 et protection contre le feu Euroclasse Bfl-s1 de réaction au feu, selon NF EN 13501-1 et finition supérieure en revêtement de sol vinylique hétérogène, de 3,2 mm d'épaisseur totale, avec couche d'usure de 1,00 mm d'épaisseur, avec traitement superficiel de protection PUR, couleur à choisir, fourni en dalles de 90x15 cm. Comprend l'implantation, la fixation des plots à la surface support avec collage et nivellement de ceux-ci avec un écrou. Totalement monté, avec tous les éléments nécessaires pour son installation.
Inclut: Implantation des axes des plots et marquage des niveaux. Mise en place, nivellement et fixation des plots. Mise en place des panneaux.
Critère pour le métré: Surface utile, mesurée selon documentation graphique du Projet, en déduisant les ouvertures de surface supérieure à 1 m². Le métré par casses et découpes n'a pas été augmenté, puisque 5% de pièces de plus ont été considérées dans la décomposition.
Critère pour le mémoire: On mesurera la surface réellement exécutée selon les spécifications du Projet, en déduisant les ouvertures de surface supérieure à 1 m².

| Code | U | Désignation | Quantité | Prix | Montant |
|---|---|---|---|---|---|
| mt12pmm010f | m² | Plancher technique accessible, constitué de panneaux de 600x600 mm, avec noyau de panneau aggloméré en bois de haute densité, 650 kg/m³, et 30 mm d'épaisseur, avec tôle d'acier dans la face inférieure, avec finition périmétrique du bord en PVC de 18 mm, en protégeant l'arête vive du revêtement; appuyés sur des plots réglables pour hauteurs de 150 à 245 mm, en acier zingué avec tête avec joint antivibratoire, fixés au support avec de la colle; classement 4/2/A/2, selon NF EN 12825 et Euroclasse Bfl-s1 de réaction au feu, selon NF EN 13501-1. (matériau) | 1.000 | 38195.25 | 38195.25 |
| mt18pta070c | m² | Dalles hétérogènes en PVC, de 3,2 mm d'épaisseur totale, avec couche d'usure de 1,00 mm d'épaisseur, avec traitement superficiel de protection PUR, couleur à choisir; poids total: 3400 g/m²; classification pour l'usage, selon NF EN ISO 10874: classe 23 pour usage domestique; classe 33 pour usage commercial; classe 42 pour usage industriel; réduction du bruit des chocs 2 dB, selon NF EN ISO 10140; Euroclasse Cfl-s1 de réaction au feu, selon NF EN 13501-1. (matériau) | 1.000 | 27365.03 | 27365.03 |
| op00ato010 |  | Tournevis. | 1.000 | 0.00 | 0.00 |
| op00tal010 |  | Perceuse. | 1.000 | 0.00 | 0.00 |
| op00sie010 |  | Scie sauteuse. | 1.000 | 0.00 | 0.00 |
| op00tro010 |  | Scie à tronçonner. | 1.000 | 0.00 | 0.00 |
| mo011 | h | Compagnon professionnel III/CP2 monteur. (main-d'œuvre) | 0.284 | 1775.06 | 504.12 |
| mo080 | h | Ouvrier professionnel II/OP monteur. (main-d'œuvre) | 0.284 | 1107.54 | 314.54 |
| % | % | Frais de chantier des unités d'ouvrage | 2 % | 66378.94 | 1327.58 |
|  |  | Coûts directs |  |  | 67706.52 |
