# Plinthe en PVC

- Propriété du fichier: CYPE INGENIEROS, S.A.
- Format: FIEBDC-3/2002
- Zone géographique: Cameroun
- Devise: XAF
- Coûts indirects: 3.00 %
- Frais généraux: 13.00 %
- Bénéfice: 6.00 %
- TVA: 19.25 %

## F Aménagements et finitions

### FS Revêtements de sols

#### FSV Revêtements vinyliques

**FSV160** m Plinthe en PVC.
Plinthe soudable en PVC, de 105x40 mm et 2 mm d'épaisseur, couleur à choisir. Mise en place: avec adhésif et soudage bout-à-bout par thermofusion au revêtement de sol.
Inclut: Nettoyage et préparation de la surface support. Implantation. Découpe, mise en place, soudage et fixation de la plinthe.
Critère pour le métré: Longueur mesurée selon documentation graphique du Projet, sans inclure les largeurs de passage. Le métré par casses et découpes n'a pas été augmenté, puisque 5% de pièces de plus ont été considérées dans la décomposition.
Critère pour le mémoire: On mesurera la longueur réellement exécutée selon les spécifications du Projet.

| Code | U | Désignation | Quantité | Prix | Montant |
|---|---|---|---|---|---|
| mt18dww020a | l | Adhésif de chloroprène, de base solvante monocomposante. (matériau) | 0.105 | 5624.31 | 590.55 |
| mt18rpv030a | m | Plinthe soudable en PVC, de 105x40 mm et 2 mm d'épaisseur, couleur à choisir, fournie en rouleaux de 25 m de longueur. (matériau) | 1.050 | 7109.46 | 7464.93 |
| op00pis010 |  | Pistolet à air chaud pour soudure de matériaux thermoplastiques. | 1.000 | 0.00 | 0.00 |
| mo026 | h | Compagnon professionnel III/CP2 poseur de revêtements flexibles. (main-d'œuvre) | 0.114 | 1727.44 | 196.93 |
| % | % | Frais de chantier des unités d'ouvrage | 2 % | 8252.41 | 165.05 |
|  |  | Coûts directs |  |  | 8417.46 |
