# Bande tactile antidérapante de polyuréthane thermoplastique (TPU)

- Propriété du fichier: CYPE INGENIEROS, S.A.
- Format: FIEBDC-3/2002
- Zone géographique: Cameroun
- Devise: XAF
- Coûts indirects: 3.00 %
- Frais généraux: 13.00 %
- Bénéfice: 6.00 %
- TVA: 19.25 %

## F Aménagements et finitions

### FS Revêtements de sols

#### FSY Systèmes de revêtements de sols tactiles

**FSY040** m² Bande tactile antidérapante de polyuréthane thermoplastique (TPU).
Bande tactile antidérapante de polyuréthane thermoplastique (TPU), de 458x420x1,7 mm, avec boutons de 25 mm de diamètre et 5 mm de hauteur, de couleur noire, Euroclasse Cfl-s1 de réaction au feu, selon NF EN 13501-1, d'adhérence R-10, selon DIN-EN 16165, fixée avec adhésif de contact, sur une fine couche de pâte de nivellement appliquée sur le revêtement de sol.
Inclut: Nettoyage du revêtement. Application de la couche de nivellement. Fixation de la dalle tactile.
Critère pour le métré: Surface mesurée selon documentation graphique du Projet.
Critère pour le mémoire: On mesurera la surface réellement exécutée selon les spécifications du Projet.

| Code | U | Désignation | Quantité | Prix | Montant |
|---|---|---|---|---|---|
| mt09mcp200a | kg | Pâte de nivellement des sols, CT - C20 - F6 selon NF EN 13813, composée de ciments spéciaux, granulats sélectionnés et additifs, pour épaisseurs de 2 à 5 mm, utilisée en nivellement des revêtement. (matériau) | 2.000 | 538.77 | 1077.54 |
| mt18dww010b | kg | Adhésif de contact à base de résine acrylique en dispersion aqueuse, pour dalles tactiles antidérapantes. (matériau) | 0.350 | 5278.88 | 1847.61 |
| mt47pta040c | m² | Bande tactile antidérapante de polyuréthane thermoplastique (TPU), de 458x420x1,7 mm, avec boutons de 25 mm de diamètre et 5 mm de hauteur, de couleur noire, Euroclasse Cfl-s1 de réaction au feu, selon NF EN 13501-1, d'adhérence R-10, selon DIN-EN 16165, à fixer avec un adhésif sur le revêtement de sol. (matériau) | 1.050 | 24052.96 | 25255.61 |
| mo011 | h | Compagnon professionnel III/CP2 monteur. (main-d'œuvre) | 0.205 | 1775.06 | 363.89 |
| mo080 | h | Ouvrier professionnel II/OP monteur. (main-d'œuvre) | 0.205 | 1107.54 | 227.05 |
| % | % | Frais de chantier des unités d'ouvrage | 2 % | 28771.70 | 575.43 |
|  |  | Coûts directs |  |  | 29347.13 |
