# Bouton tactile antidérapant en acier

- Propriété du fichier: CYPE INGENIEROS, S.A.
- Format: FIEBDC-3/2002
- Zone géographique: Cameroun
- Devise: XAF
- Coûts indirects: 3.00 %
- Frais généraux: 13.00 %
- Bénéfice: 6.00 %
- TVA: 19.25 %

## F Aménagements et finitions

### FS Revêtements de sols

#### FSY Systèmes de revêtements de sols tactiles

**FSY020** U Bouton tactile antidérapant en acier.
Bouton tactile antidérapant en acier zingué, de 25 mm de diamètre et 5 mm de hauteur, avec boulon de 17,5 mm de longueur, encastré dans un trou réalisé dans le revêtement de sol, via l'utilisation d'un gabarit.
Inclut: Implantation et fixation du gabarit au revêtement de sol. Exécution de la perforation. Nettoyage de la poussière résultante. Fixation du bouton tactile au revêtement de sol par frappe. Nettoyage des restes excédants.
Critère pour le métré: Nombre d'unités prévues, selon documentation graphique du Projet.
Critère pour le mémoire: On mesurera le nombre d'unités réellement mises en place selon les spécifications du Projet.

| Code | U | Désignation | Quantité | Prix | Montant |
|---|---|---|---|---|---|
| mt47pta030a | U | Bouton tactile antidérapant en acier zingué, de 25 mm de diamètre et 5 mm de hauteur, avec boulon de 17,5 mm de longueur, à encastrer par frappe dans le revêtement de sol. (matériau) | 1.000 | 1234.58 | 1234.58 |
| mt47pta020 | m² | Gabarit réutilisable pour le montage de revêtements de sol tactiles. (matériau) | 0.005 | 114398.43 | 571.99 |
| mt27wav030 | m | Bande de papier de 5 cm de largeur. (matériau) | 0.100 | 63.86 | 6.39 |
| op00tal010 |  | Perceuse. | 1.000 | 0.00 | 0.00 |
| mo080 | h | Ouvrier professionnel II/OP monteur. (main-d'œuvre) | 0.011 | 1107.54 | 12.18 |
| % | % | Frais de chantier des unités d'ouvrage | 2 % | 1825.14 | 36.50 |
|  |  | Coûts directs |  |  | 1861.64 |
