# Arrêt de marches avec un revêtement laminé ou en bois, avec un profilé pré-assemblé

- Propriété du fichier: CYPE INGENIEROS, S.A.
- Format: FIEBDC-3/2002
- Zone géographique: Cameroun
- Devise: XAF
- Coûts indirects: 3.00 %
- Frais généraux: 13.00 %
- Bénéfice: 6.00 %
- TVA: 19.25 %

## F Aménagements et finitions

### FY Revêtements d'escaliers

#### FYN Nez de marches

**FYN010** m Arrêt de marches avec un revêtement laminé ou en bois, avec un profilé pré-assemblé.
Réalisation d'un arrêt courbe de marches avec un revêtement laminé ou en bois, par profilé en aluminium anodisé, de 14 mm de hauteur, couleur bronze. Comprend le nettoyage et la préparation de la surface support, l'implantation et la fixation du profilé avec des vis en acier.
Inclut: Nettoyage et préparation de la surface support. Implantation. Découpe, mise en place et fixation du profilé.
Critère pour le métré: Longueur mesurée selon documentation graphique du Projet.
Critère pour le mémoire: On mesurera la longueur réellement exécutée selon les spécifications du Projet.

| Code | U | Désignation | Quantité | Prix | Montant |
|---|---|---|---|---|---|
| mt18rpe020l | m | Profilé en aluminium anodisé, de 14 mm de hauteur, couleur bronze, pour arrêt de marches avec un revêtement de sol laminé ou en bois; y compris accessoires de fixation. (matériau) | 1.050 | 16943.50 | 17790.68 |
| op00cla010 |  | Cloueuse pneumatique. | 1.000 | 0.00 | 0.00 |
| op00cep010 |  | Varlope. | 1.000 | 0.00 | 0.00 |
| mo023 | h | Compagnon professionnel III/CP2 carreleur en revêtements de sols. (main-d'œuvre) | 0.057 | 1727.44 | 98.46 |
| % | % | Frais de chantier des unités d'ouvrage | 2 % | 17889.14 | 357.78 |
|  |  | Coûts directs |  |  | 18246.92 |
