# Transport, mise en oeuvre et retrait d'un équipement complet pour perforation de pieux

- Propriété du fichier: CYPE INGENIEROS, S.A.
- Format: FIEBDC-3/2002
- Zone géographique: Cameroun
- Devise: XAF
- Coûts indirects: 3.00 %
- Frais généraux: 13.00 %
- Bénéfice: 6.00 %
- TVA: 19.25 %

## G Structure et gros oeuvre

### GF Fondations

#### GFC Pieux coulés en place

**GFC010** U Transport, mise en oeuvre et retrait d'un équipement complet pour perforation de pieux.
Transport, mise en oeuvre et retrait d'un équipement complet de perforation, pour la réalisation de pieux à extraction avec chemisage perdu, à une distance d'entre 100 et 200 km.
Critère d'évaluation économique: Le prix comprend le déplacement au chantier du personnel spécialisé.
Inclut: Transport au chantier. Montage de l'équipement. Démontage de l'équipement. Retrait de l'équipement>.
Critère pour le métré: Nombre d'unités prévues, selon documentation graphique du Projet.
Critère pour le mémoire: On mesurera le nombre d'unités réellement exécutées selon les spécifications du Projet.

| Code | U | Désignation | Quantité | Prix | Montant |
|---|---|---|---|---|---|
| mq03pii010l | U | Transport, mise en oeuvre et retrait d'équipement complet pour perforation de pieu à extraction avec chemisage perdu, à une distance d'entre 100 et 200 km, nettoyage et retrait de l'excédant. (matériel) | 1.000 | 3142705.73 | 3142705.73 |
| % | % | Frais de chantier des unités d'ouvrage | 2 % | 3142705.73 | 62854.11 |
|  |  | Coûts directs |  |  | 3205559.84 |
