# Transport, mise en oeuvre et retrait d'un équipement complet pour perforation de pieux

- Propriété du fichier: CYPE INGENIEROS, S.A.
- Format: FIEBDC-3/2002
- Zone géographique: Cameroun
- Devise: XAF
- Coûts indirects: 3.00 %
- Frais généraux: 13.00 %
- Bénéfice: 6.00 %
- TVA: 19.25 %

## G Structure et gros oeuvre

### GF Fondations

#### GFC Pieux coulés en place

**GFC010** U Transport, mise en oeuvre et retrait d'un équipement complet pour perforation de pieux.
Transport, mise en oeuvre et retrait d'un équipement complet de perforation, pour la réalisation de pieux forage et bétonnage par tube central, à une distance d'entre 100 et 200 km.
Critère d'évaluation économique: Le prix comprend le déplacement au chantier du personnel spécialisé.
Inclut: Transport au chantier. Montage de l'équipement. Démontage de l'équipement. Retrait de l'équipement>.
Critère pour le métré: Nombre d'unités prévues, selon documentation graphique du Projet.
Critère pour le mémoire: On mesurera le nombre d'unités réellement exécutées selon les spécifications du Projet.

| Code | U | Désignation | Quantité | Prix | Montant |
|---|---|---|---|---|---|
| mq03pii010u | U | Transport, mise en oeuvre et retrait d'équipement complet pour perforation de pieu forage et bétonnage par tube central, à une distance d'entre 100 et 200 km, nettoyage et retrait de l'excédant. (matériel) | 1.000 | 2516324.52 | 2516324.52 |
| % | % | Frais de chantier des unités d'ouvrage | 2 % | 2516324.52 | 50326.49 |
|  |  | Coûts directs |  |  | 2566651.01 |
