# Linteau de profilé laminé en L

- Propriété du fichier: CYPE INGENIEROS, S.A.
- Format: FIEBDC-3/2002
- Zone géographique: Cameroun
- Devise: XAF
- Coûts indirects: 3.00 %
- Frais généraux: 13.00 %
- Bénéfice: 6.00 %
- TVA: 19.25 %

## G Structure et gros oeuvre

### GL Linteaux

#### GLA Acier

**GLA030** m Linteau de profilé laminé en L.
Linteau de profilé d'acier NF EN 10025 S275JR, laminé à chaud, constitué de pièce simple de la série L 80x8, finition avec couche d'impression anticorrosion par application de deux couches, coupé sur mesure et placé in situ avec des profilés d'appui, pour la réalisation d'un linteau. Comprend les platines avec couche d'impression anticorrosion, placées sur les jambages de l'ouverture pour appui de la maçonnerie.
Inclut: Nettoyage et préparation du plan d'appui du système. Implantation du niveau d'appui des éléments. Mise en place et fixation provisoire du linteau. Aplomb et nivellement. Exécution des assemblages.
Critère pour le métré: Longueur mesurée selon documentation graphique du Projet, y compris les connexions aux appuis.
Critère pour le mémoire: On mesurera la longueur réellement exécutée selon les spécifications du Projet, y compris les appuis.

| Code | U | Désignation | Quantité | Prix | Montant |
|---|---|---|---|---|---|
| mt07ala140aua | m | Profilé en acier NF EN 10025 S275JR, série L 80x8, laminé à chaud, pour applications structurales. Travaillé et monté en atelier, à placer sur site. (matériau) | 1.000 | 16906.04 | 16906.04 |
| mt07ala011j | kg | Platine en acier laminé NF EN 10025 S275JR, pour applications structurales. Travaillée et montée en atelier, à placer sur site. (matériau) | 0.400 | 1968.01 | 787.20 |
| mt27pfi010 | l | Impression à séchage rapide, formulée avec résines alkydiques modifiées et phosphate de zinc. (matériau) | 0.096 | 4079.44 | 391.63 |
| mo020 | h | Compagnon professionnel III/CP2 construction. (main-d'œuvre) | 0.219 | 1770.99 | 387.85 |
| mo113 | h | Ouvrier d'exécution I/OE1 construction. (main-d'œuvre) | 0.219 | 1092.56 | 239.27 |
| % | % | Frais de chantier des unités d'ouvrage | 2 % | 18711.99 | 374.24 |
|  |  | Coûts directs |  |  | 19086.23 |
