# Linteau préfabriqué, en béton précontraint, imitation bois

- Propriété du fichier: CYPE INGENIEROS, S.A.
- Format: FIEBDC-3/2002
- Zone géographique: Cameroun
- Devise: XAF
- Coûts indirects: 3.00 %
- Frais généraux: 13.00 %
- Bénéfice: 6.00 %
- TVA: 19.25 %

## G Structure et gros oeuvre

### GL Linteaux

#### GLF Béton préfabriqué

**GLF040** U Linteau préfabriqué, en béton précontraint, imitation bois.
Linteau préfabriqué en béton précontraint, de 16x19x450 cm, avec barres en acier de précontrainte, de 5 mm de diamètre, avec un moment fléchissant maximum de 30 kN·m, finition imitation bois, avec une couche de lasure, appuyé sur une couche de mortier de ciment, confectionné sur chantier, dosage 1:5.
Inclut: Nettoyage et préparation du plan d'appui. Implantation et marquage des axes des étais sur la baie. Mise en place du linteau.
Critère pour le métré: Nombre d'unités prévues, selon documentation graphique du Projet.
Critère pour le mémoire: On mesurera le nombre d'unités réellement exécutées selon les spécifications du Projet.

| Code | U | Désignation | Quantité | Prix | Montant |
|---|---|---|---|---|---|
| mt20dhp040ub | U | Linteau préfabriqué en béton précontraint, de 16x19x450 cm, avec barres en acier de précontrainte, de 5 mm de diamètre, avec un moment fléchissant maximum de 30 kN·m, finition imitation bois, avec une couche de lasure, selon NF EN 13225. (matériau) | 1.000 | 276695.11 | 276695.11 |
| mt08aaa010a | m³ | Eau. (matériau) | 0.006 | 1088.23 | 6.53 |
| mt01arg005a | t | Sable de carrière, pour mortier confectionné sur le chantier. (matériau) | 0.002 | 11771.80 | 23.54 |
| mt08cem000a | kg | Ciment gris en sacs. (matériau) | 0.300 | 79.08 | 23.72 |
| mq06hor010 | h | Bétonnière électrique avec une capacité de gâchage de 160 l. (matériel) | 0.005 | 1663.34 | 8.32 |
| mo020 | h | Compagnon professionnel III/CP2 construction. (main-d'œuvre) | 0.228 | 1727.44 | 393.86 |
| mo113 | h | Ouvrier d'exécution I/OE1 construction. (main-d'œuvre) | 0.546 | 1065.70 | 581.87 |
| % | % | Frais de chantier des unités d'ouvrage | 2 % | 277732.95 | 5554.66 |
|  |  | Coûts directs |  |  | 283287.61 |
