# Poteau circulaire en béton armé

- Propriété du fichier: CYPE INGENIEROS, S.A.
- Format: FIEBDC-3/2002
- Zone géographique: Cameroun
- Devise: XAF
- Coûts indirects: 3.00 %
- Frais généraux: 13.00 %
- Bénéfice: 6.00 %
- TVA: 19.25 %

## G Structure et gros oeuvre

### GO Poteaux, poutres et ossatures

#### GOC Béton coulé en place

**GOC020** m³ Poteau circulaire en béton armé.
Poteau de section circulaire en béton armé, de 35 cm de diamètre moyen, réalisé avec béton confectionné sur le chantier BCN: CPJ-CEM II/A 32,5 - TP - B 30 - 15/25 - E: 2a - BA - P 18-305, coulage avec des moyens manuels, et acier Fe E 500, avec une quantité approximative de 120 kg/m³; montage et démontage d'un système de coffrage, avec finition à revêtir, en étage de jusqu'à 3 m de hauteur libre, constitué de: surface coffrante en moules cylindriques de bandes de papier kraft, aluminium et polyéthylène, à usage unique et structure support verticale d'étais métalliques, amortissables en 150 utilisations. Comprend le fil de fer à lier et les séparateurs.
Critère d'évaluation économique: Le prix comprend le ferraillage de l'armature (coupe, façonnage et assemblage des éléments) sur l'aire de ferraillage en chantier et la pose en coffrage sur site.
Inclut: Implantation. Mise en place des armatures avec des séparateurs homologués. Montage du système de coffrage. Préparation du béton. Coulage et compactage du béton. Démontage du système de coffrage. Séchage du béton.
Critère pour le métré: Volume mesuré selon documentation graphique du Projet.
Critère pour le mémoire: On mesurera le volume réellement exécuté selon les spécifications du Projet.

| Code | U | Désignation | Quantité | Prix | Montant |
|---|---|---|---|---|---|
| mt07sep010ac | U | Séparateur homologué en plastique, pour armatures de poteaux de divers diamètres. (matériau) | 12.000 | 67.04 | 804.48 |
| mt07aco055e | kg | Barres en acier haute adhérence, Fe E 500, de divers diamètres. (matériau) | 126.000 | 753.40 | 94928.40 |
| mt08var050 | kg | Fil de fer galvanisé pour attacher, de 1,30 mm de diamètre. (matériau) | 0.840 | 1088.23 | 914.11 |
| mt08tub020ae | m² | Moule cylindrique jetable, de bandes de papier kraft, aluminium et polyéthylène en spirale, pour coffrage de poteaux en béton, de jusqu'à 3 m de hauteur et 35 cm de diamètre moyen, pour finition non visible du béton. Comprend accessoires de montage. (matériau) | 11.429 | 14419.30 | 164798.18 |
| mt50spa081a | U | Étai métallique télescopique, allant jusqu'à 3 m de hauteur. (matériau) | 0.085 | 16392.45 | 1393.36 |
| mt08aaa010a | m³ | Eau. (matériau) | 0.189 | 1088.23 | 205.68 |
| mt01arg000a | m³ | Sable criblé. (matériau) | 0.402 | 16467.45 | 6619.91 |
| mt01arg001ar | m³ | Gros granulats homogénéisés, de taille maximale 15/25 mm. (matériau) | 0.755 | 17585.77 | 13277.26 |
| mt08cem000a | kg | Ciment gris en sacs. (matériau) | 483.000 | 79.08 | 38195.64 |
| mq06hor010 | h | Bétonnière électrique avec une capacité de gâchage de 160 l. (matériel) | 0.630 | 1663.34 | 1047.90 |
| op00ciz020 |  | Cisaille pour barres à haute adhérence en acier. | 1.000 | 0.00 | 0.00 |
| op00ata010 |  | Pince à ligaturer. | 1.000 | 0.00 | 0.00 |
| au00auh040 |  | Vibreur de béton, électrique. | 1.000 | 0.00 | 0.00 |
| au00auh030 |  | Tour de bétonnage. | 1.000 | 0.00 | 0.00 |
| mo044 | h | Compagnon professionnel III/CP2 coffreur. (main-d'œuvre) | 2.146 | 1797.70 | 3857.86 |
| mo091 | h | Ouvrier professionnel II/OP coffreur. (main-d'œuvre) | 2.146 | 1151.80 | 2471.76 |
| mo043 | h | Compagnon professionnel III/CP2 ferrailleur. (main-d'œuvre) | 0.983 | 1797.70 | 1767.14 |
| mo090 | h | Ouvrier professionnel II/OP ferrailleur. (main-d'œuvre) | 1.092 | 1151.80 | 1257.77 |
| mo113 | h | Ouvrier d'exécution I/OE1 construction. (main-d'œuvre) | 1.195 | 1065.70 | 1273.51 |
| mo112 | h | Ouvrier d'exécution I/OE2 construction. (main-d'œuvre) | 1.252 | 1083.13 | 1356.08 |
| mo045 | h | Compagnon professionnel III/CP2 bétonneur. (main-d'œuvre) | 0.410 | 1797.70 | 737.06 |
| mo092 | h | Ouvrier professionnel II/OP bétonneur. (main-d'œuvre) | 1.650 | 1151.80 | 1900.47 |
| % | % | Frais de chantier des unités d'ouvrage | 2 % | 336806.57 | 6736.13 |
|  |  | Coûts directs |  |  | 343542.70 |
