# Arc de voussoirs en pierre naturelle

- Propriété du fichier: CYPE INGENIEROS, S.A.
- Format: FIEBDC-3/2002
- Zone géographique: Cameroun
- Devise: XAF
- Coûts indirects: 3.00 %
- Frais généraux: 13.00 %
- Bénéfice: 6.00 %
- TVA: 19.25 %

## G Structure et gros oeuvre

### GV Arcs et voûtes

#### GVI Arcs en pierre

**GVI010** m Arc de voussoirs en pierre naturelle.
Arc de pierre naturelle grès constitué de voussoirs de 60x40x40 cm, finition bouchardée, équerrées et travaillées en atelier, avec section trapézoïdale selon le plan de détail, placées avec du mortier de ciment et chaux confectionné sur chantier, avec 250 kg/m³ de ciment, couleur grise, dosage 1:1:7, fourni en sacs; montage et démontage des cintres et des étais.
Inclut: Montage des cintres et des étais. Implantation des voussoirs. Préparation du mortier. Mise en place des voussoirs. Pointage avec une règle, un niveau et une plombée, en rectifiant sa position par coup. Lissage, modelage et jointoiement de l'ensemble de l'arc. Nettoyage du parement. Démontage des cintres et des étais. Révision de la partie avant.
Critère pour le métré: Longueur mesurée par son plus grand développement linéaire, selon documentation graphique du Projet.
Critère pour le mémoire: On mesurera, par son plus grand développement linéaire, la longueur réellement exécutée selon les spécifications du Projet.

| Code | U | Désignation | Quantité | Prix | Montant |
|---|---|---|---|---|---|
| mt06dpn010b | U | Voussoir en pierre naturelle grès de 60x40x40 cm, finition bouchardée. (matériau) | 1.660 | 72601.60 | 120518.66 |
| mt08cim020 | m | Cintre en bois pour réalisation d'un arc. (matériau) | 1.000 | 55499.87 | 55499.87 |
| mt08cim030a | m³ | Bois de pin pour réalisation du cintre. (matériau) | 0.150 | 257911.14 | 38686.67 |
| mt08aaa010a | m³ | Eau. (matériau) | 0.004 | 1088.23 | 4.35 |
| mt01arg005a | t | Sable de carrière, pour mortier confectionné sur le chantier. (matériau) | 0.030 | 11771.80 | 353.15 |
| mt08cem000a | kg | Ciment gris en sacs. (matériau) | 5.040 | 79.08 | 398.56 |
| mt08cal011a | kg | Chaux aérienne hydratée, type CL 90-S, selon NF EN 459-1, en sacs. (matériau) | 5.040 | 316.68 | 1596.07 |
| mq06hor010 | h | Bétonnière électrique avec une capacité de gâchage de 160 l. (matériel) | 0.015 | 1663.34 | 24.95 |
| mo022 | h | Compagnon professionnel III/CP2 poseur de pierre naturelle. (main-d'œuvre) | 4.267 | 1727.44 | 7370.99 |
| mo060 | h | Ouvrier professionnel II/OP poseur de pierre naturelle. (main-d'œuvre) | 4.506 | 1107.54 | 4990.58 |
| % | % | Frais de chantier des unités d'ouvrage | 2 % | 229443.85 | 4588.88 |
|  |  | Coûts directs |  |  | 234032.73 |
