# Cheville à expansion, femelle, sur élément en béton

- Propriété du fichier: CYPE INGENIEROS, S.A.
- Format: FIEBDC-3/2002
- Zone géographique: Cameroun
- Devise: XAF
- Coûts indirects: 3.00 %
- Frais généraux: 13.00 %
- Bénéfice: 6.00 %
- TVA: 19.25 %

## G Structure et gros oeuvre

### GX Ancrages

#### GXM Fixations mécaniques

**GXM020** U Cheville à expansion, femelle, sur élément en béton.
Ancrage mécanique par cheville à expansion, femelle, en acier inoxydable A4, M6x30, insérée dans un perçage de 8 mm de diamètre et 30 mm de profondeur, réalisé avec une perceuse avec marteau percuteur et mèche, sur élément non fissuré en béton de 20 N/mm² de résistance caractéristique minimale et 50 N/mm² de résistance caractéristique maximale.
Critère d'évaluation économique: Le prix ne comprend pas l'élément de fixation.
Inclut: Implantation de la position de l'ancrage. Exécution de la perforation. Nettoyage de la poussière résultante. Introduction de l'ancrage. Coup à la base du cône intérieur avec l'outil de mise en place. Nettoyage des restes excédants.
Critère pour le métré: Nombre d'unités prévues, selon documentation graphique du Projet.
Critère pour le mémoire: On mesurera le nombre d'unités réellement exécutées selon les spécifications du Projet.

| Code | U | Désignation | Quantité | Prix | Montant |
|---|---|---|---|---|---|
| mt26wur275a | U | Cheville à expansion, femelle, en acier inoxydable A4, M6x30, de 8 mm de diamètre et 30 mm de longueur, composée de douille à expansion avec cône intérieur, pour fixation sur des éléments en béton, non fissurés. (matériau) | 1.000 | 5203.10 | 5203.10 |
| op00tal010 |  | Perceuse. | 1.000 | 0.00 | 0.00 |
| mo020 | h | Compagnon professionnel III/CP2 construction. (main-d'œuvre) | 0.056 | 1727.44 | 96.74 |
| mo112 | h | Ouvrier d'exécution I/OE2 construction. (main-d'œuvre) | 0.056 | 1083.13 | 60.66 |
| % | % | Frais de chantier des unités d'ouvrage | 2 % | 5360.50 | 107.21 |
|  |  | Coûts directs |  |  | 5467.71 |
