# Meuble base pour lavabo

- Propriété du fichier: CYPE INGENIEROS, S.A.
- Format: FIEBDC-3/2002
- Zone géographique: Cameroun
- Devise: XAF
- Coûts indirects: 3.00 %
- Frais généraux: 13.00 %
- Bénéfice: 6.00 %
- TVA: 19.25 %

## T Équipements techniques

### TB Équipements sanitaires

#### TBE Meubles

**TBE010** U Meuble base pour lavabo.
Meuble de salle de bain (module de base), pour lavabo à encastrer dans un plan, avec finition laquée brillante blanc, de 750 mm de largeur. Comprend éléments de fixation. Totalement monté.
Inclut: Implantation de l'emplacement et marquage des points de fixation. Montage du meuble.
Critère pour le métré: Nombre d'unités prévues, selon documentation graphique du Projet.
Critère pour le mémoire: On mesurera le nombre d'unités réellement mises en place selon les spécifications du Projet.

| Code | U | Désignation | Quantité | Prix | Montant |
|---|---|---|---|---|---|
| mt31mes010ed | U | Meuble de salle de bain (module de base), pour lavabo à encastrer dans un plan, avec finition laquée brillante blanc, de 750 mm de largeur. (matériau) | 1.000 | 4748771.06 | 4748771.06 |
| op00ato010 |  | Tournevis. | 1.000 | 0.00 | 0.00 |
| mo011 | h | Compagnon professionnel III/CP2 monteur. (main-d'œuvre) | 0.606 | 1775.06 | 1075.69 |
| mo080 | h | Ouvrier professionnel II/OP monteur. (main-d'œuvre) | 0.606 | 1107.54 | 671.17 |
| % | % | Frais de chantier des unités d'ouvrage | 2 % | 4750517.92 | 95010.36 |
|  |  | Coûts directs |  |  | 4845528.28 |
