# Lavabo mural

- Propriété du fichier: CYPE INGENIEROS, S.A.
- Format: FIEBDC-3/2002
- Zone géographique: Cameroun
- Devise: XAF
- Coûts indirects: 3.00 %
- Frais généraux: 13.00 %
- Bénéfice: 6.00 %
- TVA: 19.25 %

## T Équipements techniques

### TB Équipements sanitaires

#### TBQ Équipements et accessoires PMR

**TBQ020** U Lavabo mural.
Lavabo en porcelaine sanitaire, mural, de hauteur fixe, de 680x580 mm, équipé avec robinet mitigeur avec bec extractible à actionnement par levier, corps en laiton chromé et flexible de 1,25 m de longueur, installé sur équerres fixées à bâti support métallique réglable, en acier peint avec du polyester, encastré dans un mur en maçonnerie ou dans une cloison de plaques de plâtre, de 495 mm de largeur et 1120 à 1320 mm de hauteur. Comprend vanne d'écoulement, siphon individuel et équerres de fixation et le silicone pour le scellement des joints.
Inclut: Implantation. Mise en place et fixation du bâti support. Mise en place et fixation de l'appareil. Montage de la bonde. Connexion au réseau d'évacuation. Montage de la robinetterie. Connexion aux réseaux d'eau froide et chaude. Contrôle de son bon fonctionnement. Scellement des joints.
Critère pour le métré: Nombre d'unités prévues, selon documentation graphique du Projet.
Critère pour le mémoire: On mesurera le nombre d'unités réellement mises en place selon les spécifications du Projet.

| Code | U | Désignation | Quantité | Prix | Montant |
|---|---|---|---|---|---|
| mt30lpp010ad | U | Lavabo en porcelaine sanitaire, mural, de hauteur fixe, de 680x580 mm, équipé avec robinet mitigeur avec bec extractible à actionnement par levier, corps en laiton chromé et flexible de 1,25 m de longueur; y compris vanne d'écoulement, siphon individuel et équerres de fixation. (matériau) | 1.000 | 554483.10 | 554483.10 |
| mt30asp030a | U | Bâti support métallique réglable, en acier peint avec du polyester, comme support de lavabo suspendu, à encastrer dans un mur en maçonnerie ou dans une cloison de plaques de plâtre, de 495 mm de largeur et 1120 à 1320 mm de hauteur; y compris les ancrages, les tiges de connexion, le coude d'évacuation de 40 mm de diamètre et les enjoliveurs des tiges de connexion. (matériau) | 1.000 | 130005.93 | 130005.93 |
| mt30www005 | U | Cartouche de 300 ml de silicone acide monocomposant, fongicide, pour le scellement des joints en milieux humides. (matériau) | 0.012 | 6374.13 | 76.49 |
| op00tal010 |  | Perceuse. | 1.000 | 0.00 | 0.00 |
| op00mar010 |  | Marteau. | 1.000 | 0.00 | 0.00 |
| op00ato010 |  | Tournevis. | 1.000 | 0.00 | 0.00 |
| mo008 | h | Compagnon professionnel III/CP2 plombier. (main-d'œuvre) | 1.252 | 1819.81 | 2278.40 |
| % | % | Frais de chantier des unités d'ouvrage | 2 % | 686843.92 | 13736.88 |
|  |  | Coûts directs |  |  | 700580.80 |
