# Batterie électrique

- Propriété du fichier: CYPE INGENIEROS, S.A.
- Format: FIEBDC-3/2002
- Zone géographique: Cameroun
- Devise: XAF
- Coûts indirects: 3.00 %
- Frais généraux: 13.00 %
- Bénéfice: 6.00 %
- TVA: 19.25 %

## T Équipements techniques

### TC ECS et chauffage

#### TCL Électricité

**TCL060** U Batterie électrique.
Batterie de chauffage électrique de 200 mm de diamètre, puissance calorifique de 3 kW, pour alimentation monophasée à 230 V et 50 Hz de fréquence, constituée de corps de tôle en acier galvanisé avec fût de raccordement au conduit avec joint périphérique, résistance blindée en acier inoxydable, boîte à bornes degré de protection IP40, interrupteur thermique avec réarmement automatique et interrupteur thermique avec réarmement manuel.
Inclut: Implantation. Montage sur le conduit. Connexion et contrôle de son bon fonctionnement.
Critère pour le métré: Nombre d'unités prévues, selon documentation graphique du Projet.
Critère pour le mémoire: On mesurera le nombre d'unités réellement exécutées selon les spécifications du Projet.

| Code | U | Désignation | Quantité | Prix | Montant |
|---|---|---|---|---|---|
| mt42ald420ceh | U | Batterie de chauffage électrique de 200 mm de diamètre, puissance calorifique de 3 kW, pour alimentation monophasée à 230 V et 50 Hz de fréquence, constituée de corps de tôle en acier galvanisé avec fût de raccordement au conduit avec joint périphérique, résistance blindée en acier inoxydable, boîte à bornes degré de protection IP40, interrupteur thermique avec réarmement automatique et interrupteur thermique avec réarmement manuel. (matériau) | 1.000 | 330355.69 | 330355.69 |
| mo004 | h | Compagnon professionnel III/CP2 chauffagiste. (main-d'œuvre) | 0.284 | 1775.06 | 504.12 |
| mo103 | h | Ouvrier professionnel II/OP chauffagiste. (main-d'œuvre) | 0.284 | 1105.43 | 313.94 |
| % | % | Frais de chantier des unités d'ouvrage | 2 % | 331173.75 | 6623.48 |
|  |  | Coûts directs |  |  | 337797.23 |
