# Chaudière électrique, domestique, pour chauffage

- Propriété du fichier: CYPE INGENIEROS, S.A.
- Format: FIEBDC-3/2002
- Zone géographique: Cameroun
- Devise: XAF
- Coûts indirects: 3.00 %
- Frais généraux: 13.00 %
- Bénéfice: 6.00 %
- TVA: 19.25 %

## T Équipements techniques

### TC ECS et chauffage

#### TCL Électricité

**TCL140** U Chaudière électrique, domestique, pour chauffage.
Chaudière murale électrique pour chauffage, puissance de 10 kW, avec trois niveaux de puissance de 3,3, 6,6 y 10 kW, constituée de corps de chaudière, enveloppe, vase d'expansion, pompe, thermostat et tous les composants nécessaires à son fonctionnement incorporés à l'intérieur; y compris les accessoires de fixation. Totalement montée, connectée et testée.
Inclut: Implantation à l'aide d'un plan. Mise en place et fixation de la chaudière et de ses composants. Nivellement des éléments. Connexion des éléments du réseau. Mise en marche.
Critère pour le métré: Nombre d'unités prévues, selon documentation graphique du Projet.
Critère pour le mémoire: On mesurera le nombre d'unités réellement exécutées selon les spécifications du Projet.

| Code | U | Désignation | Quantité | Prix | Montant |
|---|---|---|---|---|---|
| mt38cme010a | U | Chaudière murale électrique pour chauffage, puissance de 10 kW, avec trois niveaux de puissance de 3,3, 6,6 y 10 kW, constituée de corps de chaudière, enveloppe, vase d'expansion, pompe, thermostat et tous les composants nécessaires à son fonctionnement incorporés à l'intérieur; y compris les accessoires de fixation. (matériau) | 1.000 | 725461.09 | 725461.09 |
| mt38www010 | U | Produits complémentaires pour installation de chauffage. (matériau) | 1.000 | 1427.81 | 1427.81 |
| mo004 | h | Compagnon professionnel III/CP2 chauffagiste. (main-d'œuvre) | 4.552 | 1819.81 | 8283.78 |
| mo103 | h | Ouvrier professionnel II/OP chauffagiste. (main-d'œuvre) | 4.552 | 1133.30 | 5158.78 |
| % | % | Frais de chantier des unités d'ouvrage | 2 % | 740331.46 | 14806.63 |
|  |  | Coûts directs |  |  | 755138.09 |
