# Réservoir enterré

- Propriété du fichier: CYPE INGENIEROS, S.A.
- Format: FIEBDC-3/2002
- Zone géographique: Cameroun
- Devise: XAF
- Coûts indirects: 3.00 %
- Frais généraux: 13.00 %
- Bénéfice: 6.00 %
- TVA: 19.25 %

## T Équipements techniques

### TC ECS et chauffage

#### TCQ Combustibles liquides

**TCQ110** U Réservoir enterré.
Réservoir homologué de fioul enterré de tôle d'acier, à simple enveloppe contenue dans un bassin de rétention, de capacité 20000 litres, pour consommations collectives. Comprend le mesureur de niveau, l'interrupteur de niveau, l'équipement de protection cathodique, la canalisation jusqu'à la chaudière avec tuyau de cuivre de 18 mm de diamètre protégée par un tube en PVC, la bouche de charge, la tuyauterie de ventilation, le tube plongeur, les vannes et les accessoires de connexion, et des éléments de protection selon la norme. Totalement monté, connecté et testé. Ne comprend pas les travaux civils.
Inclut: Décharge du réservoir sur le lit de sable. Montage des vannes et des accessoires. Mise en place de la bouche de charge et du couvercle de registre. Mise en place de la tuyauterie d'aération et du tube plongeur. Mise en place et fixation de la canalisation jusqu'à la chaudière. Mise en place de l'équipement de protection cathodique. Connexion au réseau de terre.
Critère pour le métré: Nombre d'unités prévues, selon documentation graphique du Projet.
Critère pour le mémoire: On mesurera le nombre d'unités réellement exécutées selon les spécifications du Projet.

| Code | U | Désignation | Quantité | Prix | Montant |
|---|---|---|---|---|---|
| mt38dep020y | U | Réservoir de gazole en tôle d'acier, enterré, à simple enveloppe contenue dans un bassin de rétention, avec une capacité de 20000 litres, pour consommations collectives, selon NF EN 12285-1. Traitement extérieur: sablage SA 2 1/2 et finition via couche de résine de polyuréthane de 600 microns d'épaisseur. Comprend éléments de protection selon la norme. (matériau) | 1.000 | 4176274.87 | 4176274.87 |
| mt38dep022a | U | Indicateur de niveau pour réservoir de combustibles liquides. (matériau) | 1.000 | 150916.35 | 150916.35 |
| mt38dep023a | U | Interrupteur de niveau pour réservoir de combustibles liquides. (matériau) | 1.000 | 28310.12 | 28310.12 |
| mt38dep024c | U | Ensemble de bouche de charge, vannes et accessoires de connexion pour réservoir de combustibles liquides. (matériau) | 1.000 | 82205.78 | 82205.78 |
| mt38dep026a | U | Trappe de visite de 70x70 cm, en fonte, pour inspection de réservoir de combustibles liquides enterré. Comprend les accessoires. (matériau) | 1.000 | 72840.02 | 72840.02 |
| mt43tco010ca | m | Tube en cuivre étiré à froid sans soudure, diamètre D=16/18 mm et 1 mm d'épaisseur, selon NF EN 1057. (matériau) | 29.200 | 2043.44 | 59668.45 |
| mt43tco010ha | m | Tube en cuivre étiré à froid sans soudure, diamètre D=51/54 mm et 1,5 mm d'épaisseur, selon NF EN 1057. (matériau) | 3.000 | 10225.70 | 30677.10 |
| mt35aia090ad | m | Tube rigide en PVC, branchable, courbable à chaud, de couleur noire, de 32 mm de diamètre nominal, pour climatisation fixe en surface. Résistance à la compression 1250 N, résistance à l'impact 2 joules, température de travail -5°C jusqu'à 60°C, avec degré de protection IP547 selon NF EN 60529, propriétés électriques: isolant, non propagateur de la flamme. Selon NF EN 61386-1 et NF EN 61386-22. Comprend les colliers, les éléments de fixation et les accessoires (courbes, manchons, tés, coudes et courbes flexibles). (matériau) | 25.000 | 2651.10 | 66277.50 |
| mt38dep021m | U | Équipement de protection cathodique pour réservoir de gazole en tôle d'acier, enterré, à simple paroi, avec une capacité de 20000 litres, pour consommations collectives. (matériau) | 1.000 | 266498.27 | 266498.27 |
| mq07gte010d | h | Grue autopropulsée à bras télescopique avec une capacité d'élévation de 40 t et 35 m de hauteur maximale de travail. (matériel) | 2.919 | 42658.72 | 124520.80 |
| mo004 | h | Compagnon professionnel III/CP2 chauffagiste. (main-d'œuvre) | 13.378 | 1775.06 | 23746.75 |
| mo103 | h | Ouvrier professionnel II/OP chauffagiste. (main-d'œuvre) | 13.378 | 1105.43 | 14788.44 |
| % | % | Frais de chantier des unités d'ouvrage | 2 % | 5096724.45 | 101934.49 |
|  |  | Coûts directs |  |  | 5198658.94 |
