# Plaque pour plan de travail

- Propriété du fichier: CYPE INGENIEROS, S.A.
- Format: FIEBDC-3/2002
- Zone géographique: Cameroun
- Devise: XAF
- Coûts indirects: 3.00 %
- Frais généraux: 13.00 %
- Bénéfice: 6.00 %
- TVA: 19.25 %

## T Équipements techniques

### TD Équipements pour cuisines et buanderies

#### TDE Appareils électrodomestiques

**TDE030** U Plaque pour plan de travail.
Plaque de cuisson au gaz naturelle, butane et propane, de 590 mm de largeur, 45 mm de hauteur et 520 mm de profondeur, couleur noire, 3 zones et puissance 8000 W.
Inclut: Implantation. Mise en place de l'appareil. Scellement des joints. Raccordement à la prise de gaz. Connexion au réseau électrique. Contrôle de son bon fonctionnement.
Critère pour le métré: Nombre d'unités prévues, selon documentation graphique du Projet.
Critère pour le mémoire: On mesurera le nombre d'unités réellement mises en place selon les spécifications du Projet.

| Code | U | Désignation | Quantité | Prix | Montant |
|---|---|---|---|---|---|
| mt32pgs010tn | U | Plaque de cuisson au gaz naturelle, butane et propane, de 590 mm de largeur, 45 mm de hauteur et 520 mm de profondeur, couleur noire, 3 zones et puissance 8000 W. (matériau) | 1.000 | 344830.04 | 344830.04 |
| mo003 | h | Compagnon professionnel III/CP2 électricien. (main-d'œuvre) | 0.569 | 1775.06 | 1010.01 |
| % | % | Frais de chantier des unités d'ouvrage | 2 % | 345840.05 | 6916.80 |
|  |  | Coûts directs |  |  | 352756.85 |
