# Plaque pour plan de travail

- Propriété du fichier: CYPE INGENIEROS, S.A.
- Format: FIEBDC-3/2002
- Zone géographique: Cameroun
- Devise: XAF
- Coûts indirects: 3.00 %
- Frais généraux: 13.00 %
- Bénéfice: 6.00 %
- TVA: 19.25 %

## T Équipements techniques

### TD Équipements pour cuisines et buanderies

#### TDE Appareils électrodomestiques

**TDE030** U Plaque pour plan de travail.
Plaque à induction, de 300 mm de largeur, 51 mm de hauteur et 522 mm de profondeur, couleur noire, 2 zones et puissance 3700 W.
Inclut: Implantation. Mise en place de l'appareil. Scellement des joints. Connexion au réseau électrique. Contrôle de son bon fonctionnement.
Critère pour le métré: Nombre d'unités prévues, selon documentation graphique du Projet.
Critère pour le mémoire: On mesurera le nombre d'unités réellement mises en place selon les spécifications du Projet.

| Code | U | Désignation | Quantité | Prix | Montant |
|---|---|---|---|---|---|
| mt32pis010a | U | Plaque à induction, de 300 mm de largeur, 51 mm de hauteur et 522 mm de profondeur, couleur noire, 2 zones et puissance 3700 W. (matériau) | 1.000 | 374630.16 | 374630.16 |
| mo003 | h | Compagnon professionnel III/CP2 électricien. (main-d'œuvre) | 0.569 | 1775.06 | 1010.01 |
| % | % | Frais de chantier des unités d'ouvrage | 2 % | 375640.17 | 7512.80 |
|  |  | Coûts directs |  |  | 383152.97 |
