# Équipement de protection cathodique, pour réservoir de gaz de pétrole liquéfié (GPL), enterré

- Propriété du fichier: CYPE INGENIEROS, S.A.
- Format: FIEBDC-3/2002
- Zone géographique: Cameroun
- Devise: XAF
- Coûts indirects: 3.00 %
- Frais généraux: 13.00 %
- Bénéfice: 6.00 %
- TVA: 19.25 %

## T Équipements techniques

### TG Installations de gaz

#### TGR Réservoirs

**TGR040** U Équipement de protection cathodique, pour réservoir de gaz de pétrole liquéfié (GPL), enterré.
Équipement de protection cathodique constitué de 48 anodes de magnésium de potentiel élevé, de 1,75 V, placés dans des sacs de remplissage avec un mélange de plâtre et de bentonite et connectés à des câbles unipolaires en cuivre de 2,5 mm² de section et 4 m de longueur, avec isolation en PVC, pour réservoir de gaz de pétrole liquéfié (GPL), enterré dans une fosse remplie avec sable, en tôle d'acier, avec une capacité de 24450 litres. Comprend les câbles d'union, la boîte de connexions, le support, les accessoires et les éléments de fixation.
Critère d'évaluation économique: Le prix ne comprend ni l'ouvrage civil ni le remblai.
Inclut: Implantation. Pose des câbles. Montage, connexion et contrôle de son bon fonctionnement.
Critère pour le métré: Nombre d'unités prévues, selon documentation graphique du Projet.
Critère pour le mémoire: On mesurera le nombre d'unités réellement exécutées selon les spécifications du Projet.

| Code | U | Désignation | Quantité | Prix | Montant |
|---|---|---|---|---|---|
| mt43dep024f | U | Anode de magnésium de potentiel élevé, de 1,75 V, de 85 mm de diamètre et 725 mm de longueur, de 7,7 kg, placé dans un sac en coton pur rempli avec un mélange de plâtre et de bentonite et connecté à un câble unipolaire en cuivre de 2,5 mm² de section et 4 m de longueur, avec isolation en PVC, de 19,8 kg de poids total. (matériau) | 48.000 | 215378.29 | 10338157.92 |
| mt35cun420ca | m | Câble unipolaire U 1000 R2V, sa tension assignée étant de 600/1000 V, réaction au feu classe Eca selon FR EN 50575, de 1x4 mm², avec isolation de polyéthylène réticulé et gaine extérieure en PVC, selon NF C 32-321. (matériau) | 55.900 | 960.51 | 53692.51 |
| mt43dep050 | U | Boîte des connexions constituée d'armoire métallique, de 200x200x150 mm, degré de protection IP65, avec porte et serrure triangle. (matériau) | 1.000 | 57744.13 | 57744.13 |
| mt43dep052 | U | Support de sol pour boîte de connexions, constitué d'un pied, d'un mât en acier galvanisé de 1,5 m de longueur et d'une base pour la fixation de l'armoire. (matériau) | 1.000 | 32354.42 | 32354.42 |
| mo010 | h | Compagnon professionnel III/CP2 installateur de gaz. (main-d'œuvre) | 3.550 | 1775.06 | 6301.46 |
| mo109 | h | Ouvrier professionnel II/OP installateur de gaz. (main-d'œuvre) | 3.550 | 1105.43 | 3924.28 |
| % | % | Frais de chantier des unités d'ouvrage | 2 % | 10492174.72 | 209843.49 |
|  |  | Coûts directs |  |  | 10702018.21 |
