# Générateur d'air chaud avec échangeur de chaleur à gaz, de sol

- Propriété du fichier: CYPE INGENIEROS, S.A.
- Format: FIEBDC-3/2002
- Zone géographique: Cameroun
- Devise: XAF
- Coûts indirects: 3.00 %
- Frais généraux: 13.00 %
- Bénéfice: 6.00 %
- TVA: 19.25 %

## T Équipements techniques

### TV Climatisation et ventilation

#### TVP PAC et roof-top

**TVP340** U Générateur d'air chaud avec échangeur de chaleur à gaz, de sol.
Générateur d'air chaud avec échangeur de chaleur à gaz, pour installation dans le sol, intérieure, puissance calorifique nominale 590 kW, rendement nominal 88,7%, puissance calorifique nominale utile 523,2 kW, débit d'air nominal 34500 m³/h, dimensions 2090x1270x2870 mm, alimentation électrique monophasée à 230 V, poids 1190 kg, avec chambre de combustion en acier inoxydable AISI 430, brûleur à gaz, échangeur de chaleur à faisceau de tubes, ventilateurs centrifuges à double aspiration, équipement électronique de commande, de contrôle et de sécurité, carcasse en tôle d'acier peinte et panneaux à accès démontables en tôle de zinc, avec isolation thermique. Ne comprend pas le conduit pour l'évacuation des produits de la combustion. Totalement monté, connecté et mis en marche par l'entreprise installatrice pour le contrôle de son bon fonctionnement.
Inclut: Implantation du générateur. Mise en place et fixation du générateur et de ses accessoires. Connecté aux réseaux de conduction d'eau, de gaz et électrique. Mise en marche.
Critère pour le métré: Nombre d'unités prévues, selon documentation graphique du Projet.
Critère pour le mémoire: On mesurera le nombre d'unités réellement exécutées selon les spécifications du Projet.

| Code | U | Désignation | Quantité | Prix | Montant |
|---|---|---|---|---|---|
| mt42tnc065l | U | Générateur d'air chaud avec échangeur de chaleur à gaz, pour installation dans le sol, intérieure, puissance calorifique nominale 590 kW, rendement nominal 88,7%, puissance calorifique nominale utile 523,2 kW, débit d'air nominal 34500 m³/h, dimensions 2090x1270x2870 mm, alimentation électrique monophasée à 230 V, poids 1190 kg, avec chambre de combustion en acier inoxydable AISI 430, brûleur à gaz, échangeur de chaleur à faisceau de tubes, ventilateurs centrifuges à double aspiration, équipement électronique de commande, de contrôle et de sécurité, carcasse en tôle d'acier peinte et panneaux à accès démontables en tôle de zinc, avec isolation thermique. (matériau) | 1.000 | 20315171.96 | 20315171.96 |
| mo005 | h | Compagnon professionnel III/CP2 installateur de climatisation. (main-d'œuvre) | 17.069 | 1775.06 | 30298.50 |
| mo104 | h | Ouvrier professionnel II/OP installateur de climatisation. (main-d'œuvre) | 17.069 | 1105.43 | 18868.58 |
| % | % | Frais de chantier des unités d'ouvrage | 2 % | 20364339.04 | 407286.78 |
|  |  | Coûts directs |  |  | 20771625.82 |
