# Équipement d'air conditionné avec unité intérieure avec distribution par gaines circulaires, système air-air split 1x1

- Propriété du fichier: CYPE INGENIEROS, S.A.
- Format: FIEBDC-3/2002
- Zone géographique: Cameroun
- Devise: XAF
- Coûts indirects: 3.00 %
- Frais généraux: 13.00 %
- Bénéfice: 6.00 %
- TVA: 19.25 %

## T Équipements techniques

### TV Climatisation et ventilation

#### TVT Unités terminales autonomes de climatisation

**TVT130** U Équipement d'air conditionné avec unité intérieure avec distribution par gaines circulaires, système air-air split 1x1.
Équipement d'air conditionné, système air-air split 1x1, pour gaz R-32, pompe à chaleur, alimentation à l'unité extérieure monophasée (230V/50Hz), puissance frigorifique nominale 3,5 kW (température de bulbe sec à l'intérieur 27°C, température de bulbe humide à l'intérieur 19°C, température de bulbe sec à l'extérieur 35°C, température de bulbe humide à l'extérieur 24°C), puissance calorifique nominale 4,2 kW (température de bulbe sec à l'intérieur 20°C, température de bulbe humide à l'extérieur 6°C), SEER 6,4 (classe A), SCOP 4,1 (classe A), EER 3,24 (classe A++), COP 3,82 (classe A+), constitué d'une unité intérieure avec distribution par gaines circulaires, de 230x740x455 mm, niveau sonore (vitesse basse) 30 dBA, débit d'air (vitesse ultra élevée) 540 m³/h, pression d'air (standard) 37 Pa, contrôle sans fil, et une unité extérieure, de 595x780x290 mm, niveau sonore 50 dBA et débit d'air 1950 m³/h, avec contrôle de condensation, piquages,. Comprend les éléments antivibratoires de sol pour l'appui de l'unité extérieure et éléments pour la suspension au plafond de l'unité intérieure.
Critère d'évaluation économique: Le prix ne comprend ni la canalisation ni le câblage électrique d'alimentation.
Inclut: Implantation des unités. Mise en place et fixation de l'unité intérieure. Mise en place et fixation de l'unité extérieure. Connexion aux lignes frigorifiques. Connexion au réseau électrique. Connexion au réseau de tout à l'égout. Mise en marche.
Critère pour le métré: Nombre d'unités prévues, selon documentation graphique du Projet.
Critère pour le mémoire: On mesurera le nombre d'unités réellement exécutées selon les spécifications du Projet.

| Code | U | Désignation | Quantité | Prix | Montant |
|---|---|---|---|---|---|
| mt42mhi065V | U | Équipement d'air conditionné, système air-air split 1x1, pour gaz R-32, pompe à chaleur, alimentation à l'unité extérieure monophasée (230V/50Hz), puissance frigorifique nominale 3,5 kW (température de bulbe sec à l'intérieur 27°C, température de bulbe humide à l'intérieur 19°C, température de bulbe sec à l'extérieur 35°C, température de bulbe humide à l'extérieur 24°C), puissance calorifique nominale 4,2 kW (température de bulbe sec à l'intérieur 20°C, température de bulbe humide à l'extérieur 6°C), SEER 6,4 (classe A), SCOP 4,1 (classe A), EER 3,24 (classe A++), COP 3,82 (classe A+), constitué d'une unité intérieure avec distribution par gaines circulaires, de 230x740x455 mm, niveau sonore (vitesse basse) 30 dBA, débit d'air (vitesse ultra élevée) 540 m³/h, pression d'air (standard) 37 Pa, contrôle sans fil, et une unité extérieure, de 595x780x290 mm, niveau sonore 50 dBA et débit d'air 1950 m³/h, avec contrôle de condensation. (matériau) | 1.000 | 1281405.44 | 1281405.44 |
| mt42mhi523a | U | Piquages, pour unité intérieure d'air conditionné. (matériau) | 1.000 | 208600.89 | 208600.89 |
| mt42www080 | U | Kit d'amortisseurs antivibration de sol, composé de quatre amortisseurs en caoutchouc, avec leurs vis, écrous et rondelles correspondants. (matériau) | 1.000 | 6811.46 | 6811.46 |
| mt42www090 | U | Kit de support pour la suspension du plafond, constitué de quatre tiges filetées en acier galvanisé, avec leurs chevilles, écrous et rondelles correspondants. (matériau) | 1.000 | 18731.51 | 18731.51 |
| mo005 | h | Compagnon professionnel III/CP2 installateur de climatisation. (main-d'œuvre) | 2.276 | 1775.06 | 4040.04 |
| mo104 | h | Ouvrier professionnel II/OP installateur de climatisation. (main-d'œuvre) | 2.276 | 1105.43 | 2515.96 |
| % | % | Frais de chantier des unités d'ouvrage | 2 % | 1522105.30 | 30442.11 |
|  |  | Coûts directs |  |  | 1552547.41 |
