# Perforation du béton pour le passage des installations

- Propriété du fichier: CYPE INGENIEROS, S.A.
- Format: FIEBDC-3/2002
- Zone géographique: Cameroun
- Devise: XAF
- Coûts indirects: 3.00 %
- Frais généraux: 13.00 %
- Bénéfice: 6.00 %
- TVA: 19.25 %

## T Équipements techniques

### TX Travaux généraux du maçon et du menuisier

#### TXP Pose

**TXP120** U Perforation du béton pour le passage des installations.
Perforation par voie sèche dans le mur de béton massif, de 52 mm de diamètre, jusqu'à une profondeur maximale de 35 cm, réalisée avec perforeuse avec couronne diamantée, pour le passage des installations.
Inclut: Implantation des zones à perforer. Perforation avec une couronne diamantée. Fragmentation des décombres en pièces maniables. Retrait et stockage des décombres. Nettoyage des restes d'ouvrage. Chargement manuel des décombres dans le camion ou la benne.
Critère pour le métré: Nombre d'unités prévues, selon documentation graphique du Projet.
Critère pour le mémoire: On mesurera le nombre d'unités réellement exécutées selon les spécifications du Projet.

| Code | U | Désignation | Quantité | Prix | Montant |
|---|---|---|---|---|---|
| mq05per020 | h | Perforeuse avec couronne diamantée et support, par voie sèche. (matériel) | 0.480 | 13541.78 | 6500.05 |
| mo113 | h | Ouvrier d'exécution I/OE1 construction. (main-d'œuvre) | 0.546 | 1065.70 | 581.87 |
| % | % | Frais de chantier des unités d'ouvrage | 2 % | 7081.92 | 141.64 |
|  |  | Coûts directs |  |  | 7223.56 |
