# Siphon de terrasse

- Propriété du fichier: CYPE Ingenieros S.A.
- Format: FIEBDC-3/2016
- Logiciel: Générateur de prix de la construction. CYPE Ingenieros, S.A.
- Date: 04/04/2024
- Zone géographique: Cameroun
- Devise: XAF
- Coûts indirects: 3 %
- Frais généraux: 13 %
- Bénéfice: 6 %
- TVA: 19.25 %

## A VRD et aménagements extérieurs

### AA Assainissement

#### AAA Caniveaux et avaloirs

**AAA070** U Siphon de terrasse.
Siphon de terrasse extensible en polypropylène, à sortie horizontale de 90 mm de diamètre, avec grille plate de polypropylène de 190x190 mm, couleur noire, pour la récupération des eaux pluviales ou des eaux usées dans les locaux humides. Comprend les accessoires de montage, les pièces spéciales et les éléments de fixation.
Inclut: Implantation et tracé. Montage, connexion et contrôle de son bon fonctionnement.
Critère pour le métré: Nombre d'unités prévues, selon documentation graphique du Projet.
Critère pour le mémoire: On mesurera le nombre d'unités réellement exécutées selon les spécifications du Projet.

| Code | U | Désignation | Quantité | Prix | Montant |
|---|---|---|---|---|---|
| mt11cal040a | U | Siphon de terrasse extensible en polypropylène, à sortie horizontale de 90 mm de diamètre, avec grille plate de polypropylène de 190x190 mm, couleur noire. (matériau) | 1 | 21539.19 | 21539.190 |
| mt11var020 | U | Kit d'accessoires de montage, pièces spéciales et éléments de fixation, pour assainissement. (matériau) | 1 | 638.57 | 638.570 |
| mo008 | h | Compagnon professionnel III/CP2 plombier. (main-d'œuvre) | 0.353 | 1775.06 | 626.596 |
| % | % | Frais de chantier des unités d'ouvrage | 2 % | 22804.356 | 456.087 |
|  |  | Coûts directs |  |  | 23260.443 |

## Ressources

**mt11cal040a** U Siphon de terrasse extensible en polypropylène
Données techniques: Coût énergétique 117.131 MJ; Émission de CO2 3.728 kg
Déchets:
- emballage: re150101 Emballages en papier et en carton. (composant de déchet); quantité 0.072 kg; Code CED 15 01 01; Masse de l'élément 1 kg; Volume 0.001333 m3
