# Démontage d'un lampadaire

- Propriété du fichier: CYPE Ingenieros S.A.
- Format: FIEBDC-3/2016
- Logiciel: Générateur de prix de la construction. CYPE Ingenieros, S.A.
- Date: 04/04/2024
- Zone géographique: Cameroun
- Devise: XAF
- Coûts indirects: 3 %
- Frais généraux: 13 %
- Bénéfice: 6 %
- TVA: 19.25 %

## A VRD et aménagements extérieurs

### AE Éclairage extérieur

#### AED Dépose

**AED050** U Démontage d'un lampadaire.
Démontage d'un lampadaire avec mât en aluminium, d'entre 10 et 12 m de hauteur, et chargement manuel dans le camion ou la benne.
Critère d'évaluation économique: Le prix comprend le démontage des accessoires et des éléments de fixation, mais il ne comprend pas la démolition de la fondation.
Inclut: Démontage de l'élément. Fragmentation du matériau démonté en pièces maniables. Retrait et stockage du matériau démonté. Nettoyage des restes d'ouvrage. Chargement manuel du matériau démonté et des restes d'ouvrage dans le camion ou la benne.
Critère pour le métré: Nombre d'unités prévues, selon documentation graphique du Projet.
Critère pour le mémoire: On mesurera le nombre d'unités réellement démontées selon les spécifications du Projet.

| Code | U | Désignation | Quantité | Prix | Montant |
|---|---|---|---|---|---|
| mq04cag010a | h | Camion grue jusqu'à 6 t de charge maximale. (matériel) | 0.6 | 26702.2 | 16021.320 |
| mq07cce010a | h | Camion avec nacelle élévatrice à bras articulé de 16 m de hauteur maximale de travail et 260 kg de charge maximale. (matériel) | 0.1 | 10248.89 | 1024.889 |
| mo003 | h | Compagnon professionnel III/CP2 électricien. (main-d'œuvre) | 0.284 | 1775.06 | 504.117 |
| mo102 | h | Ouvrier professionnel II/OP électricien. (main-d'œuvre) | 0.284 | 1105.43 | 313.942 |
| mo112 | h | Ouvrier d'exécution I/OE2 construction. (main-d'œuvre) | 1.081 | 1083.13 | 1170.864 |
| mo113 | h | Ouvrier d'exécution I/OE1 construction. (main-d'œuvre) | 0.27 | 1065.7 | 287.739 |
| % | % | Frais de chantier des unités d'ouvrage | 2 % | 19322.871 | 386.457 |
|  |  | Coûts directs |  |  | 19709.328 |

Déchets:
- démolition: ruo170203 Plastique. (composant de déchet); quantité 0.7 kg; Code CED 17 02 03; Masse de l'élément 1 kg; Volume 0.001667 m3
- démolition: ruo170402 Aluminium. (composant de déchet); quantité 51.432 kg; Code CED 17 04 02; Masse de l'élément 1 kg; Volume 0.000667 m3
- démolition: ruo170407 Métaux mélangés. (composant de déchet); quantité 2.8 kg; Code CED 17 04 07; Masse de l'élément 1 kg; Volume 0.000667 m3
