# Revêtemen de sol en résines synthétiques

- Propriété du fichier: CYPE Ingenieros S.A.
- Format: FIEBDC-3/2016
- Logiciel: Générateur de prix de la construction. CYPE Ingenieros, S.A.
- Date: 04/04/2024
- Zone géographique: Cameroun
- Devise: XAF
- Coûts indirects: 3 %
- Frais généraux: 13 %
- Bénéfice: 6 %
- TVA: 19.25 %

## A VRD et aménagements extérieurs

### AF Pistes sportives

#### AFR Revêtements en résines synthétiques

**AFR010** m² Revêtemen de sol en résines synthétiques.
Réalisation de revêtement continu synthétique, constitué de l'application successive d'une couche d'adhérence et de régularisation de la surface en mortier époxy bicomposant (rendement approché de 0,8 kg/m²), trois couches de mortier bicomposant à base de résines acryliques époxy (rendement approché de 0,4 kg/m² par couche) et couche de scellement en peinture bicomposant à base de résines acryliques époxy (rendement approché de 0,2 kg/m²), pour terrain de pelote basque, sur sol en béton non compris dans ce prix.
Inclut: Nettoyage du support, par balayage (manuel ou mécanique via une balayeuse) ou par soufflage de la surface à traiter. Implantation des dimensions de la piste sportive. Séchage de chaque couche avant d'appliquer la suivante, y compris le grattage, le balayage et le soufflage des imperfections. Application du revêtement en couches fines et successives.
Critère pour le métré: Surface mesurée selon documentation graphique du Projet.
Critère pour le mémoire: On mesurera la surface réellement exécutée selon les spécifications du Projet.

| Code | U | Désignation | Quantité | Prix | Montant |
|---|---|---|---|---|---|
| mt47adc010a | kg | Mortier époxy bicomposant. (matériau) | 0.8 | 2952.77 | 2362.216 |
| mt47adc020a | kg | Mortier bicomposant à base de résines acryliques époxy. (matériau) | 1.2 | 9675.68 | 11610.816 |
| mt27pij030a | kg | Peinture bicomposant à base de résines acryliques époxy. (matériau) | 0.2 | 10462.4 | 2092.480 |
| mo041 | h | Compagnon professionnel III/CP2 VRD espaces publics. (main-d'œuvre) | 0.353 | 1727.44 | 609.786 |
| mo087 | h | Ouvrier professionnel II/OP VRD espaces publics. (main-d'œuvre) | 0.529 | 1107.54 | 585.889 |
| % | % | Frais de chantier des unités d'ouvrage | 2 % | 17261.187 | 345.224 |
|  |  | Coûts directs |  |  | 17606.411 |

Déchets:
- pose: mt47adc010a Mortier époxy bicomposant; facteur de déchet 0.045464
- pose: mt47adc020a Mortier bicomposant à base de résines acryliques époxy; facteur de déchet 0.03
- pose: mt27pij030a Peinture bicomposant à base de résines acryliques époxy; facteur de déchet 0.0275

## Ressources

**mt47adc010a** kg Mortier époxy bicomposant
Données techniques: Coût énergétique 86.761 MJ; Émission de CO2 3.294 kg; Code CED 17 09 04; Masse de l'élément 1 kg; Volume 0.000667 m3
Déchets:
- emballage: re170203 Plastique. (composant de déchet); quantité 0.003 kg; Code CED 17 02 03; Masse de l'élément 1 kg; Volume 0.001667 m3

**mt47adc020a** kg Mortier bicomposant à base de résines acryliques époxy
Données techniques: Coût énergétique 86.761 MJ; Émission de CO2 3.294 kg; Code CED 17 09 04; Masse de l'élément 1 kg; Volume 0.000667 m3
Déchets:
- emballage: re170203 Plastique; quantité 0.003 kg

**mt27pij030a** kg Peinture bicomposant à base de résines acryliques époxy
Données techniques: Coût énergétique 31.490 MJ; Émission de CO2 1.556 kg; Code CED 08 01 11; Masse de l'élément 1 kg; Volume 0.001111 m3
Déchets:
- emballage: re170203 Plastique; quantité 0.045 kg
