# Poubelle métallique

- Propriété du fichier: CYPE Ingenieros S.A.
- Format: FIEBDC-3/2016
- Logiciel: Générateur de prix de la construction. CYPE Ingenieros, S.A.
- Date: 08/11/2024
- Zone géographique: Cameroun
- Devise: XAF
- Coûts indirects: 3 %
- Frais généraux: 13 %
- Bénéfice: 6 %
- TVA: 19.25 %

## A VRD et aménagements extérieurs

### AV Espaces verts et mobilier urbain

#### AVL Poubelles

**AVL010** U Poubelle métallique.
Poubelle en acier électrozingué, avec support vertical, de type basculante avec clé, bouche circulaire, de capacité 60 litres, en tôle perforée de 1 mm d'épaisseur peinte avec une peinture de polyester couleur, dimensions totales 785x380x360, avec chevilles et vis en acier à une surface support (non comprise dans ce prix).
Inclut: Implantation des alignements et des niveaux. Mise en place et fixation des pièces.
Critère pour le métré: Nombre d'unités prévues, selon documentation graphique du Projet.
Critère pour le mémoire: On mesurera le nombre d'unités réellement exécutées selon les spécifications du Projet.

| Code | U | Désignation | Quantité | Prix | Montant |
|---|---|---|---|---|---|
| mt52mug400i | U | Poubelle en acier électrozingué, avec support vertical, de type basculante avec clé, bouche circulaire, de capacité 60 litres, en tôle perforée de 1 mm d'épaisseur peinte avec une peinture de polyester couleur, dimensions totales 785x380x360. (matériau) | 1 | 171826.17 | 171826.170 |
| mt52mug200e | U | Répercussion, dans la mise en place de poubelle, d'éléments de fixation sur surface support: chevilles et vis en acier. (matériau) | 1 | 3379.14 | 3379.140 |
| mo041 | h | Compagnon professionnel III/CP2 VRD espaces publics. (main-d'œuvre) | 0.284 | 1770.99 | 502.961 |
| mo087 | h | Ouvrier professionnel II/OP VRD espaces publics. (main-d'œuvre) | 0.284 | 1135.46 | 322.471 |
| % | % | Frais de chantier des unités d'ouvrage | 2 % | 176030.742 | 3520.615 |
|  |  | Coûts directs |  |  | 179551.357 |
