# Redevance de déversement pour remise de terres à un gestionnaire autorisé

- Propriété du fichier: CYPE Ingenieros S.A.
- Format: FIEBDC-3/2016
- Logiciel: Générateur de prix de la construction. CYPE Ingenieros, S.A.
- Date: 08/11/2024
- Zone géographique: Cameroun
- Devise: XAF
- Coûts indirects: 3 %
- Frais généraux: 13 %
- Bénéfice: 6 %
- TVA: 19.25 %

## D Gestion de déchets

### DN Non dangereux

#### DNG Déversement de terres

**DNG020** m³ Redevance de déversement pour remise de terres à un gestionnaire autorisé.
Redevance de déversement pour remise de terres excavées réutilisées sur site, dans la décharge spécifiée.
Critère d'évaluation économique: Le prix ne comprend pas le transport.
Critère pour le métré: Volume mesuré sur les sections théoriques des excavations, chacune d'elles étant augmentée par le coefficient de foisonnement correspondant, selon le type de terrain considéré.
Critère pour le mémoire: On mesurera, y compris le foisonnement, le volume de terres réellement remis selon les spécifications du Projet.

| Code | U | Désignation | Quantité | Prix | Montant |
|---|---|---|---|---|---|
| mq04res035a | m³ | Redevance de déversement pour remise de terres excavées réutilisées sur site, en la décharge spécifiée. (matériel) | 1 | 1035.97 | 1035.970 |
| % | % | Frais de chantier des unités d'ouvrage | 2 % | 1035.970 | 20.719 |
|  |  | Coûts directs |  |  | 1056.689 |
