# Bardage de plaquettes préfabriquées en béton, fixées avec du mortier

- Propriété du fichier: CYPE Ingenieros S.A.
- Format: FIEBDC-3/2016
- Logiciel: Générateur de prix de la construction. CYPE Ingenieros, S.A.
- Date: 04/04/2024
- Zone géographique: Cameroun
- Devise: XAF
- Coûts indirects: 3 %
- Frais généraux: 13 %
- Bénéfice: 6 %
- TVA: 19.25 %

## E Enveloppe et finition extérieure

### EB Revêtements et bardages de parement

#### EBB Bardages non ventilés en béton préfabriqué

**EBB010** m² Bardage de plaquettes préfabriquées en béton, fixées avec du mortier.
Bardage sur le parement vertical, jusqu'à 3 m de hauteur, avec des plaquettes préfabriquées en béton, couleur blanche, de 20x40x2 cm, placé avec du mortier bâtard de ciment CEM II/A-P 32,5 R, de chaux et de sable, M-7,5 étendu sur toute la face arrière de la pièce et ajusté à la pointe de la truelle, en remplissant les éventuels vides restant avec le mortier. Jointoiement avec du mortier des joints spéciaux pour revêtements préfabriqués en béton. Comprend les découpes, les onglets, les joints et les pièces spéciales.
Inclut: Nettoyage et humidification du parement à revêtir. Mise en place et à l'aplomb des mires de référence. Tendu des cordeaux entre les mires. Préparation des plaquettes, en les éclaboussant avec du lait de ciment et de sable par la face intérieure. Mise en place des plaquettes. Vérification de l'aplomb, du niveau et de l'alignement de la rangée de plaquettes. Jointoiement. Nettoyage final du parement.
Critère pour le métré: Surface mesurée selon documentation graphique du Projet, en déduisant les ouvertures de surface supérieure à 3 m², en ajoutant en échange la surface de la partie intérieure de l'ouverture, correspondant au développement des jambages et des linteaux. Le métré par casses et découpes n'a pas été augmenté, puisque 5% de pièces de plus ont été considérées dans la décomposition.
Critère pour le mémoire: On mesurera la surface réellement exécutée selon les spécifications du Projet, en déduisant les ouvertures de surface supérieure à 3 m², en ajoutant en échange la surface de la partie intérieure du vide, correspondant au développement des jambages et des linteaux.

| Code | U | Désignation | Quantité | Prix | Montant |
|---|---|---|---|---|---|
| mt19php010b | m² | Plaquette préfabriquée en béton blanche, 20x40x2 cm. (matériau) | 1.05 | 10642.9 | 11175.045 |
| mt09mor020c | m³ | Mortier bâtard de ciment CEM II/A-P 32,5 R, chaux et sable, type M-7,5, confectionné sur chantier avec 300 kg/m³ de ciment et une proportion en volume 1:1/2:4. (matériau) | 0.025 | 114699.72 | 2867.493 |
| mt09mcr235 | kg | Mortier de jointoiement pour préfabriqués en béton et en pierre artificielle, constitué de ciment, granulats, pigments et additifs spéciaux. (matériau) | 0.15 | 1791.96 | 268.794 |
| mo020 | h | Compagnon professionnel III/CP2 construction. (main-d'œuvre) | 0.364 | 1727.44 | 628.788 |
| mo077 | h | Ouvrier professionnel II/OP construction. (main-d'œuvre) | 0.364 | 1107.54 | 403.145 |
| mo113 | h | Ouvrier d'exécution I/OE1 construction. (main-d'œuvre) | 0.364 | 1065.7 | 387.915 |
| % | % | Frais de chantier des unités d'ouvrage | 2 % | 15731.180 | 314.624 |
|  |  | Coûts directs |  |  | 16045.804 |

Déchets:
- pose: mt09mor020c; facteur de déchet 0.0036
- pose: mt09mcr235; facteur de déchet 0.035

## Ressources

**mt09mor020c** m³ Mortier bâtard de ciment CEM II/A-P 32,5 R
Données techniques: Coût énergétique 3724.000 MJ; Émission de CO2 323.000 kg; Code CED 17 01 01; Masse de l'élément 1900 kg; Volume 1.266667 m3

**mt09mcr235** kg Mortier de jointoiement pour préfabriqués en béton et en pierre artificielle
Données techniques: Coût énergétique 7.958 MJ; Émission de CO2 0.580 kg; Code CED 17 09 04; Masse de l'élément 1 kg; Volume 0.000667 m3
Déchets:
- emballage: re150101 Emballages en papier et en carton. (composant de déchet); quantité 0.021 kg; Code CED 15 01 01; Masse de l'élément 1 kg; Volume 0.001333 m3
- emballage: re170201 Bois. (composant de déchet); quantité 0.006 kg; Code CED 17 02 01; Masse de l'élément 1 kg; Volume 0.000909 m3
- emballage: re170203 Plastique. (composant de déchet); quantité 0.009 kg; Code CED 17 02 03; Masse de l'élément 1 kg; Volume 0.001667 m3
