# Imperméabilisation d'un mur en béton en contact avec le terrain, par sa face extérieure, avec géocomposite de bentonite de sodium

- Propriété du fichier: CYPE Ingenieros S.A.
- Format: FIEBDC-3/2016
- Logiciel: Générateur de prix de la construction. CYPE Ingenieros, S.A.
- Date: 01/11/2025
- Zone géographique: Cameroun
- Devise: XAF
- Coûts indirects: 3 %
- Frais généraux: 13 %
- Bénéfice: 6 %
- TVA: 19.25 %

## E Enveloppe et finition extérieure

### EE Étanchéité: imperméabilisations

#### EEM Murs de sous-sol

**EEM040** m² Imperméabilisation d'un mur en béton en contact avec le terrain, par sa face extérieure, avec géocomposite de bentonite de sodium.
Imperméabilisation d'un mur en béton en contact avec le terrain, par sa face extérieure, avec géocomposite de bentonite de sodium, de 6 mm d'épaisseur, constitué d'un géotextile non tissé en polypropylène, de 200 g/m², 5 kg/m² de granules de bentonite de sodium naturel et un géotextile tissé en polypropylène, de 110 g/m², placé avec recouvrements, fixé avec des pointes en acier au coffrage du mur avant de bétonner. Comprend la bentonite granulaire, pour le scellement des joints aux points singuliers et le feuillard en acier galvanisé pour l'arrêt supérieur.
Inclut: Nettoyage et préparation de la surface. Extension et fixation du géocomposite. Remplissage, avec de la bentonite granulaire, du périmètre et des rencontres avec des éléments passants.
Critère pour le métré: Surface mesurée selon documentation graphique du Projet.
Critère pour le mémoire: On mesurera la surface réellement exécutée selon les spécifications du Projet, y compris les bords et les recouvrements.

| Code | U | Désignation | Quantité | Prix | Montant |
|---|---|---|---|---|---|
| mt08var015 | kg | Bentonite de sodium granulaire. (matériau) | 0.13 | 1258.26 | 163.574 |
| mt15iea010g | m² | Géocomposite de bentonite de sodium, de 6 mm d'épaisseur, constitué d'un géotextile non tissé en polypropylène, de 200 g/m², 5 kg/m² de granules de bentonite de sodium naturel et un géotextile tissé en polypropylène, de 110 g/m². (matériau) | 1.15 | 3544.87 | 4076.601 |
| mt08var060 | kg | Pointes d'acier de 20x100 mm. (matériau) | 0.1 | 6382.46 | 638.246 |
| mt08eme051b | m | Feuillard en acier galvanisé, de fixation. (matériau) | 1 | 211.53 | 211.530 |
| mo032 | h | Compagnon professionnel III/CP2 poseur de produits imperméabilisants. (main-d'œuvre) | 0.182 | 1848.62 | 336.449 |
| mo070 | h | Ouvrier professionnel II/OP poseur de produits imperméabilisants. (main-d'œuvre) | 0.182 | 1185.16 | 215.699 |
| % | % | Frais de chantier des unités d'ouvrage | 2 % | 5642.099 | 112.842 |
|  |  | Coûts directs |  |  | 5754.941 |

Déchets:
- pose: mt08var015 Bentonite de sodium granulaire; facteur de déchet 0.007
- pose: mt15iea010g; facteur de déchet 0.03
- pose: mt08var060 Pointes d'acier de 20x100 mm; facteur de déchet 0.0045
- pose: mt08eme051b Feuillard en acier galvanisé, de fixation; facteur de déchet 1

## Ressources

**mt08var015** kg Bentonite de sodium granulaire
Données techniques: Coût énergétique 0.100 MJ; Émission de CO2 0.010 kg; Code CED 01 04 09; Masse de l'élément 1 kg; Volume 0.000625 m3

**mt15iea010g** m² Géocomposite de bentonite de sodium
Données techniques: Coût énergétique 35.933 MJ; Émission de CO2 1.221 kg; Code CED 17 06 04; Masse de l'élément 5.75 kg; Volume 0.009583 m3
Déchets:
- emballage: re170203 Plastique. (composant de déchet); quantité 0.034 kg; Code CED 17 02 03; Masse de l'élément 1 kg; Volume 0.001667 m3

**mt08var060** kg Pointes d'acier de 20x100 mm
Données techniques: Coût énergétique 14.060 MJ; Émission de CO2 0.570 kg; Code CED 17 04 05; Masse de l'élément 1 kg; Volume 0.000476 m3

**mt08eme051b** m Feuillard en acier galvanisé, de fixation
Données techniques: Coût énergétique 5.62e-05 MJ; Émission de CO2 2.28e-06 kg; Code CED 17 04 05; Masse de l'élément 0.000004 kg
